# Berufskolleg Meschede, Hauptgebäude
Angebotsaufforderung (GAEB DA XML 3.2, DA83)
Projekt: BKM-H
Währung: EUR
Vergabeart: Öffentliche Ausschreibung
Erstellt mit: GXML Toolbox V3.3 R20220330, ORCA AVA 25.0.5 - Professional Edition 25.00.05, 07.01.2026

## Projektübersicht und Hinweise zum Leistungsinhalt dieses LVZ
Projektübersicht

Der Hochsauerlandkreis plant den Neubau des Berufskollegs Meschede.
Projektadresse:
Dünnefeldweg 5, Meschede

Die Planung umfasst folgende Phasen:

1. Vorbereitende Maßnahmen für die Errichtung des Neubaus (V)
2. Errichtung des Neubaus Hauptgebäude Berufskolleg (H)
3. Abbruch des alten Berufskollegs (X)
4. Umbau und Erweiterung der Rettungsdienstschule (R)

Die hier beschriebenen Leistungen gehören zur Phase 1 (siehe auch Phasenplan Baustelleinrichtung).

Termine:
Dem Termin- und Ablaufplan sind die jeweiligen Dauern der einzelnen Leistungen und die Abfolge zu entnehmen. Diese sind zwingend einzuhalten. Der Starttermin kann sich bis zur Auftragsvergabe noch ändern. Der Beginn der Arbeiten regelt sich nach §5 VOB (spätetstens 12 Werktage nach Aufforderung). Punkt 8 der ZTV Allgemein ist zu beachten.

Hinweise zum Leistungsinhalt dieses LVZ

Das bestehende Gebäude "Aula" wird schadstoffsaniert, entkernt, abgebrochen und entsorgt.
Das Gebäude ist 1-geschossig zzgl. eines rein konstruktiven Dachraumes und teilunterkellert.
Die Außenmaße der Aula sind ca. 26 x 26 m. Die Gebäudehöhe beträgt ca. 6 m über Gelände und ca. 3 m unter Gelände (ca. 5 m im Bereich Tiefkeller).
Der Abbruch erfolgt bis zur Oberkante Bodenplatte Keller (nicht Tiefkeller!).
In Teilbereichen bleibt die Kellerwand bis ca. 1 m über Kellerdecke erhalten, um Böschungswinkel und Baugrube zu minimieren.

Übersicht:
Titel 01: Optionale Pauschale zur allgemeinen Baustelleneinrichtung
Titel 02: Baustelleneinrichtung
Titel 03: Beräumung
Titel 04: Entkernung
Titel 05: Schadstoffsanierung
Titel 06: Entsorgung sonstige Abfälle
Titel 07: Entsorgung Mineralik
Titel 08 Abbruch und Entsorgung des Gebäudes
Titel 09 Stundenlohnarbeiten

Vorlaufende Gewerke:
Medienfreischaltung

Folgegewerke:
Freiananlagen

## Übersicht Anlagen
Übersicht Anlagen

1. Ablaufterminplan (geplantes Ausführungsfenster gelb hinterlegt)
2. Sammelmappe Abbruch Lageplan/Phasenplan, Grundrisse, Schnitte
3. Fotodokumentation Bestand
4. Bestandsunterlagen (soweit verfügbar)
5. Baugrundgutachten
6. Baugrundgutachten, Chemische Analyse
7. Sanierungs und Entsorgungskonzept
8. Schadstoffkataster, Probenübersicht
9. Schadstoffkataster, Stemmaufschlussprotokoll
10. Übersicht Anschlusspunkte Bauwasser und Baustrom

## Besondere Vertragsbedingungen
Hinweis:
Für die Leistungen dieses Gewerks gelten die den Vergabeunterlagen beiliegenden Vertragsbedingungen.
Ergänzend hierzu gelten folgende Besondere Vertragsbedingungen:

1. Sicherheitsleistungen - Vertragserfüllung
gem. Vergabeunterlagen

2. Sicherheitsleistungen - Gewährleistung
gem. Vergabeunterlagen

3. Sicherheitsleistungen - Vorauszahlungen
gem. Vergabeunterlagen

4. Umlage Bauleistungsversicherung
Der AG schließt für das gesamte Bauvorhaben eine Bauleistungsversicherung ab.
Der AG wird für die Bauleistungsversicherung eine Umlage in Höhe von 0,5% in Abzug bringen.*

5. Umlage Baustrom
Der AG wird für den Verbrauch eine Umlage in Höhe von 0,1% in Abzug bringen.*

6. Umlage Bauwasser
Der AG wird für den Verbrauch eine Umlage in Höhe von 0,1% in Abzug bringen.*

7. Nutzung Projektserver
Der AG wird für die Nutzung eine Umlage in Höhe von 0,1% in Abzug bringen.*

* Die Abzüge werden anhand der Brutto-Abrechnungssumme berechnet.

## Hinweis ZTV
Hinweis zu den ZTV

Sowohl die allgemeinen als auch gewerkespezifischen ZTV sind standardisierte Texte, die sich mitunter auch auf Leistungen beziehen können, die in diesem LVZ nicht aufgeführt sind und nicht zur Ausführung kommen.

Die Texte gelten auch im Falle einer möglichen Auftragserweiterung/-änderung und sind entsprechend bei Nachträgen zu beachten.
Die Vorgaben der ZTV sind im Bedarfsfall einzuhalten und einzukalkulieren, unabhängig davon, ob diese in einzelnen Positionen des LVZ beschrieben sind.

## ZTV Allgemein
ZTV Allgemein

1. Einleitung
Die nachfolgenden Vorbemerkungen gelten als Grundlage für das Angebot. Sie müssen bei der Kalkulation berücksichtigt werden. Sie enthalten Vorgaben, die bei der Vorbereitung und Ausführung der Arbeiten einzuhalten sind. Mit der Abgabe des Angebotes und Annahme des Auftrags werden diese Vertragsbestandteil.

2. Allgemeine Kalkulationshinweise
Die im Angebot genannten Preise des AN sind unabänderliche Festpreise und haben Gültigkeit bis zum Ende der vereinbarten Preisbindung gem. den besonderen Vertragsbedingungen.
Terminverschiebungen oder Ausführungsunterbrechungen innerhalb der Preisbindung berechtigen nicht zu Mehrforderungen.

Die aus den technischen Vorbemerkungen und den ergänzenden Ausführungsbeschreibungen resultierenden Mehraufwendungen sind in die Einheitspreise der entsprechenden Positionen einzurechnen und werden nicht gesondert vergütet.

In die anzubietenden Einheitspreise sind alle für eine komplette, abnahmefähige Fertigstellung der Position erforderlichen Leistungen einzukalkulieren, auch wenn notwendige Einzelleistungen nicht gesondert erwähnt sind. Alle Leistungen umfassen neben der Herstellung (z.B. Einbau, Montage, Verlegung, Aufstellung, Vorhaltung, Unterhaltung) auch die Lieferung der dazugehörigen Stoffe und Bauteile sowie die Entsorgung von Umverpackungen, Resten und Müll etc., wenn in der Leistungsbeschreibung nicht ausdrücklich anders beschrieben.

Technische Änderungen an den ausgeschriebenen Leistungen dürfen nur nach vorheriger schriftlicher Zustimmung des AG vorgenommen werden.

Sämtliche Kosten und Nebenkosten, wie u.a. Transportmittel, Reisekosten, Auslösungen, Lohnkosten einschl. aller Zuschläge, Lohnnebenkosten, Materialkosten, Baustelleneinrichtung, Montagevorbereitungen, -aufsicht usw. sind mit den Einheitspreisen abgegolten, wenn in der Leistungsbeschreibung nicht ausdrücklich anders beschrieben.

Alle statisch erforderlichen Abstütz- und Sicherungsmaßnahmen sind in die Einheitspreise mit einzubeziehen, wenn in der Leistungsbeschreibung nicht ausdrücklich anders beschrieben.

Angaben zur Baustelle, Zuwegung, sowie Materialien, Einbauhöhen etc. sind in den Einzelpositionen und Vortexten enthalten.
Dem AN wird zusätzlich empfohlen sich ein Bild von den örtlichen Gegebenheiten zu machen und ggf. Anmerkungen oder Bedenken umgehend mitzuteilen.

3. Nebenleistungen
Folgende Leistungen sind über die bereits in VOB Teil C erfassten Nebenleistungen hinaus Bestandteil der vertraglichen Leistung, sofern sie nicht im Leistungsverzeichnis gesondert aufgeführt sind:

- Kosten für Genehmigungen, Prüfungen, Abnahmen, Nachweise u.ä.
- Vorhalten von Aufenthalts- und Lagerräumen.
- Stemm-, Bohr- und Fräsarbeiten für die Befestigung von Konsolen, Halterungen, Sonderkonstruktionen etc.
- Transport und Transporteinrichtungen bis zur Verwendungsstelle, auch für bauseits gelieferte Materialien.
- Zeitlich getrennte Ausführung der Arbeiten.
- Schutz von Bauteilen aller Art, die der Verschmutzung, Verstaubung oder möglichen Beschädigung ausgesetzt sind über die gesamte Bauzeit.
- Die Stellung von Gerüsten oder Arbeitsbühnen bis 2.00 Meter über Gelände/Fußboden.

Die entsprechenden Kosten sind in die Einheitspreise einzukalkulieren.

4. Stundenlohnarbeiten
4.1 Abforderung von Stundenlohnarbeiten
Stundenlohnarbeiten dürfen nur mit Genehmigung der Bauleitung und zum Nachweis ausgeführt werden. Die vollständigen Stundennachweise sind der Bauleitung innerhalb einer Woche nach Ausführung der Arbeiten in digitaler Form (pdf-Format), unter Angabe des Namens und Berufsbezeichnung des Arbeiters, der ausgeführten Arbeiten und ggf. Materialaufstellung, zuzusenden.

4.2 Später verdeckte oder untergegangene Leistungen
Werden Leistungen in Form von Stundenlohnarbeiten erbracht, die später nicht mehr nachvollziehbar sind (Abbruchleistungen, später überdeckte Leistungen), so sind vom AN geeignete Maßnahmen zur Dokumentation der erbrachten Leistung zu ergreifen. Kann der AN seinen Vergütungsanspruch mangels Belegs über die Leistungserbringung nicht belegen, kann eine Vergütung nicht erfolgen.

4.3 Vergütung von Stundenlohnaufwendungen
Für anfallende Stundenlohnarbeiten sind Stundenverrechnungssätze anzubieten. Der AN erklärt mit Angabe des Angebotes, dass die angebotenen Verrechnungssätze unter Beachtung der preisrechtlichen Vorschriften ermittelt wurden.

Die Verrechnungssätze gelten unabhängig von der Anzahl der abgerechneten Stunden und beinhalten Lohn- und Gehaltsnebenkosten (Auslösungen, Wegegelder). Die Zeit für den Transport der Geräte von und zur Baustelle und die Zeit für eventuelle Reparaturen werden nicht gesondert vergütet.

Stundenverrechnungssätze für Baumaschinen, Geräte und Fahrzeuge enthalten sämtliche Aufwendungen wie Kosten für Bedienpersonal, Kosten für den Verbrauch von Betriebsstoffen und Energie, Vorhaltung, Reparaturkosten, etc. Der Verrechnungssatz gilt für das auf der Baustelle befindliche Objekt für die Zeit des Einsatzes einschließlich technologisch bedingter Wartezeiten und notwendiger ständiger Besetzung mit Bedienpersonal.

Eine Einrechnung der Stundenlohnarbeiten in die LV-Summe (Angebot bzw. Auftrag) berechtigt nicht zur Ausführung dieser Arbeiten. Die Leistungen sind als Eventualposition zu verstehen und können ggf. auch unausgeführt bleiben, in diesem Fall kann keine Abrechnung erfolgen.

5. Fabrikatsangaben
Wenn im LV Angaben zu Fabrikat, Typ, Ausführung, Leistung etc. gefordert werden, sind diese in die Leerzeile der jeweiligen Position einzutragen.
Erfolgt keine Eintragung und ist gleichzeitig ein "Produkt der Planung" genannt, so wird dieses als angebotenes Produkt gewertet.

6. Baustoffe und Materialien
Für nachfolgend beschriebene Leistungen dürfen nur zugelassene Baustoffe und Materialien unter Beachtung der anerkannten Regeln der Technik verwendet werden. Es gelten die Verarbeitungsvorgaben und Einbauanweisungen der Hersteller für die eingesetzten Baustoffe, -elemente und -produkte, die Publikationen der im jeweiligen Fachbereich allgemein anerkannten Verbände und der sonstigen Herausgeber von Richtlinien, Merkblättern, Empfehlungen etc. in der zum Zeitpunkt der Ausführung gültigen Fassung als vereinbart.

Alle für ein Bauteil oder Bauelement erforderlichen Bestandteile sind aus dem System eines Materialherstellers zu beziehen und als durchgängige Produktlinien auszuführen.

Alle Bauteile ähnlicher Art und Lage müssen aufeinander abgestimmte Oberflächen, Farbtöne, Falzgeometrien, Kantenausbildungen, Beschläge etc. aufweisen, um eine gestalterische Durchgängigkeit zu gewährleisten.

Die Verwendung folgender Produkte wird ausdrücklich ausgeschlossen:
Gesundheits- oder umweltgefährdende Baustoffe wie z.B. Lindan, Formaldehyd, Dioxin, PCB, Asbest, PCP enthalten.

Sämtliche elektrische Bauteile, Kabel, Leitungen, Geräte, Armaturen usw. müssen gemäß VDE-Standard gefertigt sein und haben, soweit es für die einzelnen Teile üblich ist, das VDE-Prüfzeichen, Kennfäden oder entsprechende Kennzeichnungen zu tragen.

7. Prüfungen und Zertifikate
Der AN hat dem AG den Nachweis der Güteüberwachung der zu liefernden Stoffe entsprechend den zutreffenden Normen und Richtlinien zu erbringen. Diese Forderung gilt für nicht genormte Stoffe und Bauteile als erfüllt, wenn ein gültiges Prüfzeugnis einer anerkannten Prüfanstalt vorliegt.
Können die angeforderten Prüfzeugnisse, bzw. Nachweise nicht vorgelegt werden, so können entsprechende Prüfungen bei einem anerkannten Prüfinstitut vom Planer verlangt werden, ohne dass dem AG dadurch zusätzliche Kosten berechnet werden können.

8. Bauzeitenplan / Termine
Mit der Ausführung der Leistungen ist innerhalb von 12 Werktagen nach schriftlichem Abruf durch den Auftraggeber zu beginnen (§5 Abs.2 VOB/B).

Es gelten die im Rahmenterminplan genannten Termine.
Als Fertigstellungstermin wird der 09.10.2026 festgelegt.

Die vorgenannten Fristen sind verbindliche Vertragsfristen gem. §5 Abs.1 VOB/B.

Hinweis:
Der im beigefügten Terminplan aufgeführte Ausführungsbeginn dient zur Orientierung und kann sich verschieben. Die Ausführung ist binnen 2 Wochen nach Ankündigung zu beginnen.

Die in beiliegendem Bauzeitenplan aufgeführten Ausführungsdauern sind bindend und werden bei Auftragsvergabe Bestandteil des Werkvertrages.

Nach Auftragsvergabe gemeinsam festgelegte Termine/Zwischentermine werden ebenfalls Vertragsbestandteil.

Nach Auftragsvergabe ist durch den AN in Abstimmung mit der Bauleitung und dem AG ein verbindlicher Terminplan unter Berücksichtigung der vereinbarten Termine zu erstellen und binnen 12 Werktagen einzureichen.

Die Arbeiten sind entsprechend dem Bauzeitenplan und dem übrigen Baufortschritt auszuführen und dürfen auf keinen Fall ohne Genehmigung der Bauleitung unterbrochen werden.

9. Kommunikation / Projektserver
Für die hauptsächliche Kommunikation (Rechnungslegung, Verteilung von Unterlagen, Werkplanung u.a.) wird eine internetbasierte Plattform eingesetzt. Der Bieter verpflichtet sich mit Angebotsabgabe zur Nutzung dieser Plattform.
Die Dateiformate, Dateinnamenkonventionen und Ablagestrukturen werden vom Auftraggeber verbindlich vorgegeben.

Für die Nutzung wird eine Umlage von 0,1 % der Brutto-Abrechnungssumme des Auftragnehmers in Abzug gebracht.

10. Planung
10.1. Planübergabe durch den AG - Ausführungspläne
Der AN erhält von den Planungsbeteiligten die entsprechenden Pläne und Details zur Ausführung seiner Leistung in digitaler Form.
Für die Vorbereitung und Durchführung der Arbeiten dürfen nur Unterlagen zugrunde gelegt werden, die von den Planungsbeteiligten und der Bauleitung ausdrücklich als zur Ausführung bestimmt gekennzeichnet sind.
Ausführungs- und Detailpläne werden dem AN digital als PDF-Datei (und bei Bedarf als DXF- / DWG-Datei) zur Verfügung gestellt.
Der AN erhält keine Papierexemplare und ist für die Vervielfältigung der von ihm benötigten Papierpläne selbst verantwortlich.

10.2. Werkstatt- und Montageplanung
Die Werkstatt- und Montageplanung ist vom AN rechtzeitig vor Fertigungs- bzw. Ausführungsbeginn gem. ZTV Gewerk zu erstellen und in prüffähiger Form zu übergeben. Aus den Darstellungen müssen Konstruktion, Maße, Einbau, Befestigung und Bauanschlüsse der Bauteile sowie die Einbaufolge erkennbar sein.

10.3. Sichtung der Planung des AN durch den AG
Der AG behält sich vor, jegliche vom AN erstellte Planung innerhalb von 10 Werktagen nach Zugang zu sichten und Prüfanmerkungen in der Planung des AN zu tätigen.

Der AN ist verpflichtet, die Prüfanmerkungen des AG innerhalb von 5 Tagen in seine Planungen einzuarbeiten. Der AN erstellt seine Planungen daher so frühzeitig, dass er eventuelle Prüfanmerkungen des AG rechtzeitig vor Materialdisposition und Ausführungsbeginn noch in seine Planungen einarbeiten kann.

Soweit der AN der Auffassung ist, dass die Umsetzung der Prüfanmerkungen des AG nicht seinem vertraglich geschuldeten Leistungssoll entspricht oder Bedenken gegen den Planungswillen des AG sprechen, zeigt der AN dem AG dies innerhalb von 5 Tagen nach Zugang der Prüfanmerkungen schriftlich an.

Eine freigegebene Werkstatt- und Montageplanung entbindet den AN aber nicht von seiner eigenen Prüfungs- und Hinweispflicht und von seiner Planungsverantwortung. Diese bleiben unberührt.

10.4. Muster, Referenzflächen
Im Zuge der Werkstatt- und Montageplanung stimmt der AN eigenverantwortlich mit dem AG ab, ob und in welchem Umfang Musterbauteile herzustellen oder Muster vorzulegen sind. Das freigegebene Muster dient als Referenz für die Ausführung.

11. Fachbauleiter
Vom AN ist ein qualifizierter Fachbauleiter gemäß § 59 BauO NW zu benennen, der in ständiger Abstimmung mit dem Planungsteam des AG und den am Bau befindlichen Fachfirmen verantwortlich ist.

Der Fachbauleiter muss in Wort und Schrift der deutschen Sprache mächtig sein.

Unmittelbar nach Auftragserteilung hat der AN die für die Bauleitung vorgesehenen Mitarbeiter namentlich zu benennen und deren fachliche Qualifikation auf Anforderung zu belegen. Ein Wechsel Ausscheiden oder Vertretung der genannten Führungskräfte ist dem AG rechtzeitig schriftlich anzuzeigen und ein Ersatz zu stellen.

Auf Verlangen der Bauleitung hat der AN an den regelmäßigen (wöchentlich oder 14-tägig nach Vorgabe Objektüberwachung) Baubesprechungsterminen teilzunehmen, sofern diese für die Koordinierung seines Gewerks relevant sind . Die Kosten hierfür sind in die Einheitspreise einzukalkulieren.

12. Anschlüsse Baustrom/-wasser
Es gelten die Angaben aus den besonderen Vertragsbedingungen.

13. Feuerwehrzufahrten/Fluchtwege
Flucht-/Rettungswege sind freizuhalten.

14. Sicherungs- und Schutzmaßnahmen
Der AN schützt die übrigen Bauausführenden vor allen aus seinen Tätigkeiten herrührenden Gefahren durch (Absturz-)Sicherungen, Abschrankungen, Markierungen etc. Die vom AN diesbezüglich auszuführenden Leistungen verstehen sich einschließlich Aufbau, Vorhaltung, Unterhalt, regelmäßiger Kontrolle und Instandsetzung sowie Rückbau nach Beseitigung der Gefahr bzw. nach Aufforderung durch den AG.

15. Bauausführung
15.1. Arbeiten anderer Unternehmer, Abstimmungen
Die Größe der Baustelle (Maßnahme) bedingt, dass während der Durchführung der ausgeschriebenen Arbeiten gleichzeitig auch Leistungen anderer Gewerke ausgeführt werden. Der AN hat dieses bei seiner Arbeitsvorbereitung zu berücksichtigen und seine Dispositionen diesbezüglich mit der Bauleitung abzustimmen.

Die Berührungspunkte mit den anderen Gewerken sind selbständig zu koordinieren bzw. frühzeitig mit der Bauleitung abzustimmen.

Eine gegenseitige Rücksichtnahme und Absprache mit allen am Bau beteiligten Gewerken ist während der gesamten Bauphase erforderlich. Der AN verpflichtet sich zu gegenseitiger Hilfestellung und Absprache.

Der AN ist verpflichtet, Beanstandungen und Mängel an Vorleistungen so rechtzeitig schriftlich anzuzeigen, dass eine Behebung und Richtigstellung unter seiner beratenden Mitwirkung erfolgen kann, ohne dass es zu Verzögerungen bei der Bauausführung kommt. Mit Arbeitsbeginn ist die Einrede, mangelhafte Vorleistung betreffend, verwirkt.

Widersprüche bzw. Unstimmigkeiten zwischen oder innerhalb der Planungsunterlagen sind umgehend schriftlich anzuzeigen, so dass eine Entscheidung über die Ausführung ohne Verzögerungen im Bauablauf herbeigeführt werden kann.

15.2. Stemmarbeiten, Durchbrüche, Kernbohrungen
Kernbohrungen und Durchbrüche sowie Stemm- und Schlitzarbeiten in tragenden Decken und Wänden dürfen nur nach Freigabe durch die Bauleitung vorgenommen werden. Bohrkerne und Schutt sind vom AN zu entsorgen.

15.3. Sauberkeit, Schutt- und Abfallbeseitigung
Die arbeitstägliche Säuberung der Arbeitsbereiche von Staub und losen Teilen ist Sache des AN.
Eigene Materialreste, Bauschutt und Müll sind arbeitstäglich aus der Baustelle zu schaffen und zu entsorgen, die Arbeitsbereiche sind immer besenrein zu hinterlassen.
Sämtliche Verkehrswege sind freizuhalten und bei Verschmutzung arbeitstäglich zu reinigen.
Bei der Entsorgung sind die einschlägigen Gesetze und Vorschriften zu beachten.
Der Entsorgungsnachweis ist spätestens mit der Rechnungsstellung einzureichen.
Eine besondere Vergütung hierfür erfolgt nicht.
Kommt der AN dieser Verpflichtung nicht nach, wird die Bauleitung am nächsten Arbeitstag nach Ankündigung eine bauseitige Reinigung auf Kosten des Verursachers veranlassen.

15.4. Diebstahlprävention
Der AN hat vom AG für die Durchführung der vertragsgegenständlichen Leistungen zur Verfügung gestellte Baustoffe und sonstige Materialien gegen Diebstahl und andere Schäden zu schützen.
Dem AG ist es freigestellt, zusätzliche Maßnahmen zur Baustellensicherung/-überwachung zu veranlassen.

16. Abnahme
Voraussetzung für die Abnahme ist neben der vertragsgemäßen Fertigstellung der Leistung die Übergabe der vollständigen Dokumentationsunterlagen gemäß ZTV Gewerk und LV Positionen, geordnet und in digitaler Form (pdf-Format) 14 Werktage vor der Abnahme.
Erst nach erfolgter Durchsicht und Bestätigung der Vollständigkeit der Unterlagen wird einer Abnahme zugestimmt.

17 Zustandsfeststellungen
Der AN hat bei seinen Arbeiten zu berücksichtigen, dass alle Arbeiten, die zu einem späteren Zeitpunkt nicht mehr eingesehen werden können, von der Bauleitung und Fachbauleitung im Rahmen einer Zustandsfeststellung abgenommen werden müssen, bevor die Arbeiten fortgeführt werden können. Dies gilt insbesondere für besonders überwachungspflichtige Leistungen.
Der AN hat die Bauleitung und Fachbauleitung rechtzeitig auf die Fertigstellung der Leistungen hinzuweisen, bzw. frühzeitig mit der Bauleitung und Fachbauleitung die entsprechenden Abnahmetermine abzustimmen.

18. Freistellungsbescheinigung
Die Freistellungsbescheinigung gem. § 48 Abs. 1 EStG ist mit der Angebotsabgabe zwingend vorzulegen!
Im Falle der Beauftragung durch den AG verpflichtet sich der AN vor Stellung der ersten Rechnung eine aktuelle Freistellungsbescheinigung gem. § 48 Abs. 1 EStG vorzulegen.

19. Rechnungsstellung
Die Rechnungen inkl. prüffähigem Aufmaß nach Zeichnung sind ausgestellt auf Namen des AG in digitaler Ausfertigung (pdf-Format) der Bauleitung vorzulegen.

Bei der Rechnungsstellung ist eine kumulative Aufstellung gefordert.
Zudem sind die Rechnungen einheitlich durchgängig zu nummerieren (z.B. AZ 01, AZ 02 etc.), bereits abgerechnete Positionen sind aufzuführen und Korrekturen aus bereits geprüften Rechnungen zu übernehmen!

Erfüllt die Rechnung nicht die vorgenannten Formalien (insbesondere die Übernahme der Korrekturen), behält sich die Rechnungsprüfung die unmittelbare Zurückweisung vor.

Mit Übergabe der Schlussrechnung sind die prüffähigen Aufmaße mit Zeichnungen und alle Dokumentationsunterlagen ebenso digital der Bauleitung vorzulegen.

Die Bearbeitung der Schlussrechnung und Fristbeginn zur Bearbeitung erfolgt erst nach Einreichung der vollständigen Dokumentationsunterlagen (Bescheinigungen, Nachweise, Prüfberichte etc.).

## ZTV Abbruch-/Rückbauarbeiten
Zusätzliche Technische Vertragsbedingungen
Abbruch-/Rückbauarbeiten

1 Grundlagen
Für die Leistungen dieses Gewerks gelten die VOB Teil C, insbesondere ATV DIN 18459 Abbruch-/Rückbauarbeiten, und die Allgemein Anerkannten Regeln der Technik.

Ergänzend zu den in VOB Teil C aufgeführten Normen gelten die Regelwerke der nachstehend genannten Herausgeber in der zum Zeitpunkt der Ausführung gültigen Fassung als Grundlage von Kalkulation und Arbeitsausführung:
- BDE: Bundesverband der Deutschen Entsorgungs-, Wasser- und Rohstoffwirtschaft e. V.,
- Bundesgütegemeinschaft Recycling-Baustoffe e. V.,
- DA: Deutscher Abbruchverband e. V.,
- DGUV: Deutsche Gesetzliche Unfallversicherung e. V.,
- IVD: Industrieverband Dichtstoffe e. V.,
- RAL: Deutsches Institut für Gütesicherung und Kennzeichnung e. V.,
- VDI: Verein Deutscher Ingenieure e. V.,
- VdS Schadenverhütung GmbH,
- Verband für Abbruch und Entsorgung e. V.

2 Vorleistung und Planung
Der AN hat sich vor Arbeitsausführung über die genaue Lage von Hindernissen, wie Leitungen, Kabeln, Kanälen, Vermarkungen und dergleichen, zu informieren und ggf. eine Ausgrabungserlaubnis der Rechtsträger einzuholen.

Der AN hat den AG auf die für die angebotenen Leistungen erforderlichen bauseitigen Vorleistungen rechtzeitig vor Ausführungsbeginn der an ihn beauftragten Leistungen hinzuweisen, so u. a. auf Medienfreischaltungen.

Der AN erstellt vor Ausführung der Abbrucharbeiten ein Aufmaß über die auszuführenden Leistungen. Nach Leistungserbringung ist die Abrechnung von Abbruchleistungen nicht mehr nachvollziehbar. Daher wird der AN das diesbezügliche Aufmaß vom AG rechtzeitig vor Arbeitsausführung als Grundlage seines Vergütungsanspruchs prüfen lassen.

Der AN plant eigenverantwortlich seinen baustelleninternen Arbeitsablauf. Hieraus folgernd sind alle eventuellen bauablaufbedingten Aufwendungen für Hebezeuge, Mobilkraneinsätze, Bauzwischenzustände, Provisorien, Unterstützungen, Tragrüstungen (mit Ausnahme von Traggerüsten der Klasse B nach DIN EN 12812) etc. integraler Leistungsbestandteil des AN und werden nicht gesondert vergütet, soweit nicht in Leistungspositionen ausdrücklich abweichend beschrieben.

Vor Beginn der Arbeiten sind vom AN eine Abbruchplanung und ein Abbruchkonzept zu erstellen und dem AG vor Ausführung zur Prüfung und Freigabe vorzulegen. Bestandteil dieser Planungen sind u. a.:

Der AN prüft vor Beginn der Abbrucharbeiten unaufgefordert und eigenverantwortlich:
- erfolgte Medienfreischaltung,
- offensichtlich vorhandene Bestandsmedien auf dem Grundstück,
- Schadstofffreiheit von Trafos, Klimaanlagen, Öltanks sowie allen anderen leicht zu vermutenden und vor Durchführung der Abbrucharbeiten zu entsorgenden Gefahrstoffen. Bestandteil der Werkstatt- und Montageplanung des AN sind u. a.:
- Straßensperrung, Gehwegumlegung,
- Baustelleneinrichtung, insbesondere mit der erforderlichen Anzahl von Containerstellplätzen und Containern zur sortenreinen Trennung,
- Erstellung einer Rückbaustatik mit allen Rückbau-Zwischenständen samt ggf. erforderlicher Absteifungen, Unterstützungen etc.,
- Emission in Bezug auf u. a. Anforderungen nach BImschG und deren Vermeidung,
- Erstellung eines Abbruchkonzeptes, soweit nicht vorhanden.

Der AN fordert vom AG unaufgefordert Einsicht in die Bestandsstatik und Bestandspläne des abzubrechenden Bauwerkes.

Der AN klärt ggf. vorhandene Einschränkungen an Decken- und Flächenlasten auf, die z. B. offensichtlich erkennbar bzw. leicht zu vermuten sind aufgrund von Unterkellerungen und Tiefgaragen im Bereich der Abbruchstelle.

Angrenzende Bauteile, Gehwege, Nachbargrundstücke sind in ausreichender Form durch den AN für die gesamte Dauer der Abbrucharbeiten zu schützen.

3 Ausführung
3.1 Allgemeine Angaben
Sofern in den Leistungspositionen die Vorgänge "Abbrechen, Demontage, Entfernen, Transport, Aufladen und Abfuhr" nicht gesondert beschrieben sind, gelten diese Vorgänge unter Zugrundelegung der Allgemein Anerkannten Regeln der Technik, der gesetzlichen und behördlichen Bestimmungen und Ausführungsbestimmungen nach den DIN-Normen der ATV-VOB Teil C als beschrieben.

Der AN trifft alle erforderlichen Maßnahmen zum Schutz vor Winterschäden. Weiterhin gehören hierzu auch die ggf. erforderliche Baustellenkontrolle sowie unabhängig von der Rechtsträgerschaft der Schutz von Messeinrichtungen.

Vor Arbeitsunterbrechungen ist dafür zu sorgen, dass keine Gefahr für Dritte besteht aufgrund von Zwischenrückbauzuständen (z. B. hängende Teile, Schrägstellung von Bauteilen).

Erforderliche Schutzmaßnahmen für Altbausubstanz, Nachbargrundstücke, Umwelt und Verkehr sind vom AN in Abhängigkeit von der von ihm vorgesehenen technologischen Lösung für die Durchführung der Abbrucharbeiten einzurechnen.

Die Abbrucharbeiten sind mit größter Sorgfalt durchzuführen, ohne das statische Gefüge des Abbruchbauwerks hierbei zu beeinträchtigen.

Treten trotz sorgfältiger Abbrucharbeiten Risse, Setzungen o. Ä. im Umfeld der Abbruchmaßnahme auf, ist der AG durch den AN sofort zu informieren. Über den weiteren Verlauf der Arbeiten muss der AN dann mit dem AG gesonderte Vereinbarungen treffen.

Bei einer Baubegehung sind gut erhaltene oder erhaltungswürdige Bauteile vor Beginn der Abbrucharbeiten vom AG festzulegen und sorgfältig vor Beschädigung zu schützen.

Wird im Zuge der Arbeiten eine Entfernung notwendig, sind diese Bauteile sorgsam zu demontieren. Die zu erhaltenden Bauteile sind für einen späteren Einbau zu sichern und fachgerecht in Abstimmung mit der örtlichen Bauleitung auf dem Baugrundstück zwischenzulagern.

Grundsätzlich gilt für alle Abbrucharbeiten "Erhalten geht vor Zerstören".

Bei Abbruchmaßnahmen für Decken oder Wände sowie für das Herstellen von Schlitzen, Durchbrüchen usw. gilt, dass das Abbrechen und Beseitigen von Wand- und Deckenbekleidungen (Putz, Fliesen, Tapete, Beschichtungen, Schalungen u. Ä.) mit dem Preis abgegolten ist. Ebenso sind das Abbrechen und Entsorgen der unter oder auf Putz liegenden Leitungs- und Elektroinstallationen, soweit diese auf den abzubrechenden Flächen liegen, im Preis enthalten.

Während des Abbruchs sind Bauteile, die nach der Durchführung von Renovierungsmaßnahmen wieder in ihren ursprünglichen Aufbau (z. B. Fachwerk, Holzbalkendecken etc.) errichtet oder eingebaut werden, in ihrem Aufbauschema zu skizzieren und schriftlich festzuhalten. Diese Unterlagen sind dem AG jeweils vor Abschluss der entsprechenden Abbrucharbeiten zu übergeben.

3.2 Ausführung
3.2.1 Abbruch im Bestand
Beim Abbruch ist die Standsicherheit der restlichen Bauteile im Bauzustand vom AN zu gewährleisten. Soweit erforderlich, sind statische Nachweise für Bauzwischenzustände, Abfanggerüste etc. durch den AN zu erbringen.

Für Abbruchkanten von Decken und Unterzügen, die mit der neuen Konstruktion verbunden werden, ist die Bewehrung nach Maßgabe des Statikers freizulegen und zu schützen. Die Vergütung hierfür erfolgt in einer gesonderten Position.

Das vorhandene Gebäude ist vollständig zu entrümpeln. Gerümpel, Schutt und Müll sind vom AN abzufahren. Sofern erforderlich, gehört das Laden von Hand zum Leistungsumfang.

3.2.2 Behandlung des Abbruchgutes
Das gesamte Abbruchmaterial ist nach Abfallschlüsselnummer (AVV) sortenrein in getrennt verschließbaren Containern zu sammeln. Von der Regelung der artenspezifischen Trennung der Bauabfälle kann nur abgewichen werden, wenn der AG dies genehmigt. Gefüllte Container sind ohne Aufforderung und unverzüglich abfahren zu lassen.

Vor Abtransport des Abbruchmaterials ist vom AN die abzurechnende Menge durch Unterschrift vom AG auf dem Übernahmeschein/Begleitschein bestätigen zu lassen, zumindest die Anzahl, Größe und Inhalt abzufahrender Container sind so vom AN dokumentieren zu lassen.

Soweit kontaminiertes Abbruchmaterial oder kontaminierte Stoffe vorgefunden werden, sind diese durch den AN unter gutachterlicher Begleitung zu entsorgen. Hierzu zählen auch sämtliche schadstoffbelasteten Baustoffe in Form von Dämm-, Dicht- und Isolierstoffen sowie Brandschutzverkleidungen (z. B. aus Asbest, asbesthaltigen Stoffen).

Die Entsorgung gefährlicher Abfälle erfolgt auf Grundlage genehmigter Entsorgungsnachweise/ Sammelentsorgungsnachweise im elektronischen Abfallnachweisverfahren (eANV) gemäß Nachweisverordnung (NachwV) durch zugelassene Spediteure. Dem AG ist die Entsorgung durch Mitteilung seiner bei der ZKS-Abfall registrierten behördlichen Nummer und Rolle nachzuweisen.
Die Abwicklung des eANV obliegt ohne Einschränkungen dem AN.

Das nicht gefährliche Abbruchmaterial ist nach landesrechtlichen Bestimmungen auf eine zugelassene Verwertungs-/Entsorgungsanlage zu verbringen. Ein Entsorgungsnachweis über die Beseitigung bildet die Grundlage für die Abrechnung des AN gegenüber dem AG.

3.2.3 Abbruch von Rohrleitungen
Nach dem Rückbau von Leitungen sind die im Wandquerschnitt verbleibenden Rohrstücke und Leitungsreste aus dem Wandquerschnitt herauszuschlagen. Falls dies nicht möglich ist, erfolgt das Abtrennen der Leitungen mindestens 2 cm hinter der Oberfläche massiver Wandbaustoffe, um anschließend ungehindertes Verputzen der Wandoberflächen zu ermöglichen.

3.3 Gefahrstoffsanierung
3.3.1 Allgemeines
Die Gefahrstoffsanierung erfolgt unter Beachtung des Gefahrstoff-Untersuchungsberichtes, der Gefahrstoffverordnung, der TRGS 150, TRGS 500, TRGS 521 und TRGS 551 sowie BGR 128.

Nach erfolgter Schadstoffsanierung und Entkernung ist die Freigabe für den Maschinenabbruch durch den AG im Zuge einer Begehung zu erwirken. Gegebenenfalls erforderliche Freimessungen bei der Demontage der asbesthaltigen Baustoffe durch einen Asbest-Sachverständigen und daraus entstehende Arbeitsunterbrechungen sind einzuplanen.

3.3.2 Anzeigepflicht
Der AN verpflichtet sich, rechtzeitig seiner Anzeigepflicht gemäß GefStoffV bei den zuständigen Behörden nachzukommen sowie alle erforderlichen Genehmigungen einzuholen. Die Existenz einer objektbezogenen Abfall-/Transportgenehmigung ist dem AG vom AN nachzuweisen. Diese Genehmigungen/Anzeigen sind dem AG bei Ausführungsbeginn in Kopie zu übergeben. Dies gilt insbesondere für Asbest-, KMF-, PCB- und PAK-Sanierungsarbeiten.

3.3.3 Sicherheitstechnische Abnahme
Die Sicherheitstechnik und die Unterlagen gemäß TRGS 519 unterliegen der Abnahme durch den AG. Der Abnahmewunsch ist mindestens 3 Werktage im Voraus bei dem AG anzumelden.

3.3.4 Sichtabnahme durch den AG
In den Sanierungsbereichen erfolgt nach Abschluss der Entsorgungs- und Reinigungsarbeiten eine Sichtabnahme, visuelle Kontrolle gemäß TRGS 519 Ziffer 14.3, durch den AG. Die Sichtabnahme des AG befreit den AN nicht von seiner eigenverantwortlichen Kontrollpflicht und Gewährleistung. Das Begehren zur Sichtabnahme ist dem AG vom AN mindestens 3 Werktage im Voraus bekannt zu geben.

3.3.5 Dokumentation des Unterdrucks
Die Protokollstreifen von Differenzdruckmessgeräten sind für jeden Sanierungsbereich über den gesamten Sanierungszeitraum vollständig zu sammeln und monatlich zu übergeben (aufgeklebt, beschriftet mit Sanierungsbereich, Messstelle, Geschoss, Raumnummer etc. und sind mit Datum und Uhrzeit zu versehen). Besonderheiten vom AN an den AG, z. B. bei Abfall des Unterdrucks, sind zu vermerken.

3.3.6 Unterlagen
Der AN hat bei Arbeitsbeginn folgende Unterlagen in Kopie vorzulegen (die Unterlagen sind entsprechend den deutschen Vorschriften und in deutscher Sprache abzufassen):
1. Zulassungen (BIA-Prüfzeugnisse für die Filter der Unterdruckgeräte, Schutzmasken sowie die Bescheinigung der Verwendungskategorie K1 für ortsveränderliche Entstauber/HVS-Geräte) für die bei der Asbestentsorgung eingesetzten Geräte,
2. Berichte über die Abluftmessungen und Prüfungen durch einen Gerätesachkundigen für die UD-Geräte, mobile HVS-Sauger, Verfestigungsanlage,
3. Versicherungserklärung mit Angabe der Deckungssummen (bereits bei Auftragserteilung),
4. Vorsorgeuntersuchungsbestätigungen der auf der Baustelle tätigen Arbeiter (Asbestsanierung: G1.2 und G26),
5. Zulassung des Betriebes gemäß Gefahrstoffverordnung § 39 (1),
6. Zeugnis der Sachkunde gemäß TRGS 519 Ziffer 2.7 Anlage 3 der Aufsichtsführenden,
7. Zertifikat nach Entsorgungsfachbetriebe-Verordnung (EfbV) des eigenen Betriebes oder des als Entsorger vorgesehenen Subunternehmers,
8. Transportgenehmigung für Asbestabfälle,
9. Fristgerechte Anzeige bei der zuständigen Überwachungsbehörde.

Die genannten Unterlagen sind ständig auf der Baustelle zu belassen bzw. bei Transporten mitzuführen. Zu Beginn der Arbeiten sind folgende Unterlagen zu erstellen und anzubringen:
1. Schriftlicher Arbeitsplan; gut sichtbar auf der Baustelle in jedem Sanierungsbereich,
2. Notfallplan mit Adressen und Telefonnummern von Notdiensten und Krankenhäusern bzw. Ärzten in nächster Umgebung, aushängend im Sanierungsbereich,
3. Täglich schichtweise zu führendes Bautagebuch, in dem neben den Angaben gemäß VOB sämtliche Angaben zu Personaleinsatz, Arbeitszeit und Stundenlohnarbeitsbeauftragungen zu dokumentieren sind,
4. Nachweis der Unterweisung der Arbeitnehmer, sowohl allgemein über den Umgang mit Asbest und weiteren Schadstoffen, als auch baustellenbezogen anhand des Arbeitsplans der Baustellenordnung und der Leistungsbeschreibung, durch Unterschrift der Belehrten. Die Unterweisung hat in der jeweiligen Landessprache der Beschäftigten zu erfolgen.

3.3.7 Haftung
Bei begründetem Verdacht eines Verstoßes gegen die Sicherheitsvorschriften werden Asbestfaserkonzentrationsmessungen der Raumluft und eine Untersuchung auf eine etwaige Asbestfaserverschleppung auf Kosten des AN durchgeführt.

Alle Folgekosten gehen zulasten des ANs. Sämtliche Geräte und Zubehörteile dürfen nur mit den gültigen Zulassungen und Prüfzeugnissen (z. B. maschinen- und ablufttechnische Prüfung von Lufttauschgeräten) verwendet werden. Der AN verpflichtet sich, alle Mängel, die auf fehlerhaftes Material oder fehlerhafte Ausführung zurückzuführen sind, unverzüglich und ohne Aufforderung zu beheben.

Zur Vermeidung von Wasserschäden sind sämtliche Wasseranschlüsse des AN in der betriebsfreien Zeit abzuklemmen und drucklos zu machen.

4 Abrechnung Abbruch- und Rückbauarbeiten
Ein Aufmaß für die Abbruchmaßnahme erfolgt gemäß Planunterlagen.

Für Leistungen, deren Mengen nicht aus den Planunterlagen ableitbar sind erstellt der AG rechtzeitig vor Beginn der Arbeiten ein Aufmaß zur Freigabe durch die örtliche Objektüberwachung. Hierbei ist ein angemessener Prüfzeitraum zur Freigabe zu berücksichtigen.

Werden Pauschalpreise für m2 Gebäudefläche, m2 Raumfläche oder m3 umbauter Raum vereinbart, so gelten die Begriffe und Berechnungsgrundlagen der DIN 277 - Grundflächen und Rauminhalte im Hochbau - Teil 1: Hochbau, sofern nicht ausdrücklich eine Kalkulations-/Abrechnungsvorgabe beschrieben wird.

## Hinweis zur Kalkulation
Hinweis zur Kalkulation

Ein Ortstermin wird dringend empfohlen.
In sämtliche Positionen sind Kosten für Containergestellung, An- und Abtransporte mit einzurechnen.
Sofern gesonderte Genehmigungen für Sondertransporte oder Sperrungen erforderlich werden, sind die Kosten ebenfalls einzukalkulieren.

Die abzubrechende Aula kann nur über den Dünnefeldweg und den südlich gelegenen Parkplatz erreicht werden. Bedingt durch den regulären Berufsschulbetrieb ist generell mit Personen- und Fahrzeugverkehr zu rechnen, in typischen Stoßzeiten (Unterrichtsbeginn und -ende) mit entsprechend starkem Verkehrsaufkommen.

Zudem sind besonders lärmintensive Arbeiten mindesten 3 WT vor Ausführung anzukündigen, um Kollisionen mit schulischen Prüfungen zu vermeiden. Für die Kalkulation ist an 10 WT mit Einschränkungen zu rechnen.

Die daraus resultierenden Einschränkungen sind vom AN zu beachten und einzukalkulieren.

## H217 V05 Aula - Schadstoffsanierung und Abbuch

### Titel 01 Baustelleneinrichtung, übergeordnet

*Hinweis: Kalkulationshinweis*
Die ATV DIN 18299 führt sowohl das "Einrichten und Räumen" (4.1.1) als auch das "Vorhalten der Baustelleneinrichtung einschließlich der Geräte und dergleichen" (4.1.2) als Nebenleistung auf, also als Leistung, "die auch ohne Erwähnung im Vertrag zur vertraglichen Leistung gehören (§2 VOB/B)."

Zur einfacherern Kalkulation fasst die Position 01.001 "Baustelleneinrichtung" alle oben inkludierten Leistungen zusammen (die Kosten müssen also nicht auf andere Einheitspreise umgelegt werden).
Alternativ kann diese Position genutzt werden, um Besonderheiten der Baustelleneinrichtung, die für dieses Bauvorhaben gelten, gesondert auszuweisen.

Hinweis:
Diese Position wird auch bei Eintragung von 0,00 € oder ohne Eintragung (wird wie 0,00 € behandelt) gewertet.
Der AG geht dann davon aus, dass die Kosten in die EPs einkalkuiert worden sind.

Hinweis 2:
Ausgenommen sind nur die ausdrücklich unter Titel 02 aufgeführten Leistungen.

Hinweis 3:
Die im Baustelleneinrichtunsplan eingetragenen Flächen können genutzt werden.
Die An- und Abfahrt erfolgt über den Dünnefeldweg und den Bestandsparkplatz.

Hier ist mit erhöhtem Personen- und Verkehrsaufkommen in Stoßzeiten zu rechnen und entsprechende Sicherungsmaßnahmen sind zu treffen und einzukalkulieren.

**01.001 Baustelleneinrichtung, übergeordnet**
*** Pauschalposition
Baustelleneinrichtung, übergeordnet AN
Komplette Baustelleneinrichtung AN für den Aufbau der Containeranlagen einschließlich aller erforderlichen Geräte, Maschinen, Arbeits-, Schutzmaßnahmen, Container, usw.,
für die gesamte Dauer der Maßnahme vorhalten und nach Abschluss der Arbeiten entfernen.

Die Baustelleneinrichtung umfasst alle für eine funktionsgerechte, dem Stand der Technik entsprechende Durchführung der Sanierungs-, Separierungs- und Abbrucharbeiten erforderlichen Einrichtungen und Geräte.

Hinweis zur Kalkulation:
Insbesondere folgende Leistungen sind einzukalkulieren (oder alternativ auf die EPs umzulegen):
- Hier sind alle Maßnahmen zu kalkulieren, die sich aus den besonderen Bedingungen der Baustelle ergeben und die nicht in gesonderten Positionen erfasst sind.

Die Aufzählung erhebt keinen Anspruch auf Vollständigkeit und ist durch den AN nach Bedarf zu ergänzen und einzukalkulieren.

Hinweis zur Abrechnung:
Die Abrechnung der übergeordneten Baustelleneinrichtung kann bis zum Verhältnis der erbrachten Teilleistung zur Gesamtleistung angefordert werden.
Menge: 1,000 psch

### Titel 02 Baustelleneinrichtung

*Hinweis: Vorbemerkungen Baustelleneinrichtung*
Spätestens 5 WT vor Beginn der Arbeiten ist dem AG bzw. der örtlichen BauÜ des AG ohne gesonderte Vergütung ein Baustelleneinrichtungsplan mit Darstellung sämtlicher Einrichtungen und Kennzeichnung der Leitungsführung für Ver- und Entsorgung und Darstellung der Baustellenzu- und abfahrt zur Kenntnisnahme zu übergeben.

Die folgenden Positionen beinhalten Leistungen zur allgemeinen Baustelleneinrichtung. Sie beziehen sich übergeordnet auf alle Titel dieses LVs. Leistungen für die spezielle Baustelleneinrichtungen für die Durchführung der Dekontaminationsarbeiten sind Bestandteil gesonderter Positionen.

Die Vorhaltedauer (Grundvorhaltedauer) der allgemeinen Baustelleneinrichtung bezieht sich im vorliegenden Fall ohne gesonderte Erwähnung in den einzelnen Positionen ausdrücklich auf die vorgesehene Dauer der Ausführung in allen Titeln.

**02.001 Baustelleneinrichtung aufbauen**
Sämtliche Geräte, Werkzeuge und sonstige Betriebs- und Hilfsmittel, die zur vertragsgemäßen Durchführung der Bauleistung erforderlich sind, auf die Baustelle bringen, bereitstellen und betriebsfertig aufstellen einschl. aller dafür notwendigen Arbeiten.

Die erforderlichen festen Anlagen herstellen. Baubüros, Unterkünfte, Sanitärcontainer, Magazine und dgl., soweit erforderlich, antransportieren, aufbauen und einrichten.

Zufahrtswege, Lagerplätze, sonstige Platzbefestigungen und Wege im Baustellenbereich anlegen und während der Arbeiten instandhalten. Vorhandene öffentliche und private Verkehrsflächen in geeigneter Weise vor Beschädigungen schützen. Oberbodenarbeiten und Beseitigung von Aufwuchs für die Baustelleneinrichtung, soweit erforderlich, werden nicht gesondert vergütet.

Zufahrtswege zur Baustelle (inkl. Absenken von Bordsteinen / Randsteinen und Herstellung provisorischer Zufahrten etc.) anlegen und während der Arbeiten instandhalten. Vorhandene öffentliche und private Verkehrsflächen in geeigneter Weise vor Beschädigungen schützen.

Durch die Bautätigkeiten hervorgerufene Verunreinigungen des öffentlichen Verkehrsraumes hat der AN unverzüglich zu seinen Lasten zu entfernen (gesonderte Position).

Spezifizierend sind auch folgende Punkte einzukalkulieren:
- Zapfstelle Bauwasser mit Anschlussleitung für den eigenen Bedarf inkl. Verbrauchszähler.
  Eine Anschlussstelle ist bauseitig vorhanden (s. Anlage 10).
- Baustromverteiler mit Anschlussleitung für den eigenen Bedarf inkl. Verbrauchszähler.
  Eine Anschlussstelle ist bauseitig vorhanden (s. Anlage 10).
- Sanitäranlagen mit Waschmöglichkeit inkl. Anschluss Wasser/Abwasser.
  Ein Abwasserschacht zum Anschluss durch den AN wird auf dem Baufeld zur Verfügung gestellt (westlich der Aula).
- Besondere Sanitäranlagen / Waschmöglichkeiten / Mannschaftscontainer für den eigenen Bedarf
- Je nach Logistikkonzept erforderliche Baustraßen, Rampen, Hilfsüberfahrten.
- Gerüste / Sicherungsmaßnahmen / Absturzsicherungen (insbesondere Dachflächen!), die im Zuge der Abbrucharbeiten benötigt werden.
- Antragsstellung und Gebühren bei Nutzung öffentlicher Flächen
- Umsetzen des bauseitig gestellten Bauzauns im Rahmen des Baufortschrittes.

Zahlungen auf die Baustelleneinrichtung werden im Verhältnis der erbrachten Teilleistung zur Gesamtleistung gewährt.
Menge: 1,000 Psch

**02.002 Baustelleneinrichtung vorhalten**
Baustelleneinrichtung gemäß Vorposition vorhalten, unterhalten und betreiben. Gilt für alle Geräte, Anlagen und Einrichtungen einschl. Mieten, Pacht, Gebühren und dergleichen.
Menge: 18,000 Wo

**02.003 Baustelleneinrichtung vorhalten (Stillstand)**
*** Bedarfsposition ohne GB
Einrichtungen der allgemeinen Baustelleneinrichtung gem. Vorposition (ohne Gerüste, Treppentürme, Aufzüge etc.) vorhalten.

Diese Position kommt nur für Stillstandszeiten zur Anwendung, die nachweislich und unstrittig dem AG zuzurechnen sind!

Abrechnung je Vorhaltewoche.
Menge: 1,000 Wo

**02.004 Baustellenräumung**
Baustelle von allen Geräten, Anlagen, Einrichtungen und dgl. räumen. Benutzte Flächen und Wege entsprechend dem ursprünglichem Zustand ordnungsgemäß herrichten und Verunreinigungen beseitigen.
Hergestellte Zufahrten / Baustraßen entfernen einschl. Entsorgung des verwendeten Materials und Flächen entsprechend dem ursprünglichen Zustand herrichten.

Diese Leistung wird ausdrücklich erst nach mängelfreier Abnahme des Baufeldes durch den AG vergütet.
Menge: 1,000 Psch

**02.005 Bauzaun (nicht bekletterbar) aufstellen und abbauen**
Bauzaun mit Toranlage inkl. Zubehörteilen und Hinweisschildern zur Baustelle liefern und nach Angaben des AG standsicher und lückenlos zur Absicherung des Baufelds aufstellen, während der Bauzeit vorhalten und unterhalten sowie nach Beendigung der Bauzeit entfernen. 70 v.H. des Preises werden nach Aufstellung, der Rest nach Entfernen des Bauzaunes vergütet.

Sämtliche Bauzaunelemente sind fachgerecht zu verbinden / verschrauben und zu sichern.

- Zaunhöhe: mind. 2 m,
- Art: Verzinkter Drahtgitterzaun mit umlaufendem Rohrrahmen, nicht bekletterbar,
- Zubehör: feste Verbinder, Verschraubungen, Anschlüsse und sonstige Kleinteile aller Art, Standfüße, Aushebesicherungen.
Menge: 300,000 lfm

**02.006 Bauzaun vorhalten**
Bauzaun gem. Vorposition für die Dauer der Arbeiten vorhalten, unterhalten und nach Bedarf instand setzen.

Abgerechnte wird je lfm und Vorhaltwoche.
Menge: 5400,000 lfm

**02.007 Reinigung der Zufahrtswege**
Durch die Bautätigkeiten hervorgerufene Verunreinigungen des öffentlichen Verkehrsraumes (einschließlich Gehwegflächen) hat der AN unverzüglich, ansonsten mindestens 2 mal wöchentlich, für die Dauer der Bauzeit, zu seinen Lasten zu entfernen.

Reinigung ausschließlich mittels feuchtkehrendem Besenwagen mit Selbstaufnahme.
Menge: 1,000 Psch

**02.008 Dokumentation des Baustellenfortschritts**
Dem AG sind 1 x wöchentlich Fotos in digitaler Form zu übersenden, die die gesamte Baumaßnahme, sowie die Zuwegung abbilden.

Weiterhin sind dem AG die Bautagesberichte täglich zu übergeben und müssen mindestens folgenden Inhalt haben:
- Witterungsbedingungen,
- Personaleinsatz,
- Maschineneinsatz,
- durchgeführte Leistungen mit Pos.-Nr. des LVs.

Des Weiteren sind im Zuge der Maßnahme Stoffstromlisten anzufertigen und dem AG 1 x wöchentlich zu übergeben.

Stoffstromliste enthält folgende Inhalte:
- Datum,
- KFZ-Kennzeichen,
- Anfahrstelle,
- Freigabedatum,
- Analysenummer,
- Freigabedatum durch den Gutachter.
Menge: 1,000 Psch

### Titel 03 Beräumung

*Hinweis: Vorbemerkungen Rest-Beräumung*
Die Beräumung des Bestandsobjektes von sämtlichem Mobiliar erfolgt vorlaufend bauseits.

Im Bestandsobjekt sind lediglich Rest-Beräumungsarbeiten durchzuführen. Hierbei sind alle noch vorhandenen beweglichen und nicht fest mit dem Bauwerk verbundenen Gegenstände, getrennt nach Material- bzw. Müllfraktion, aufzunehmen, ggf. zu verpacken, zu den Containern zu transportieren und für eine ordnungsgemäße Entsorgung bereitzustellen. Sämtliche v.g. Leistungen sind durch den AN in die folgende Position mit einzurechnen.

Die Entsorgung der Abfälle wird über die Positionen des Titels 050 gesondert vergütet

Nach Beendigung der Beräumungsarbeiten sind die Objekte ausdrücklich schriftlich durch die örtl. BauÜ des AG zur Entkernung bzw. zur Dekontamination freigeben zu lassen.

Müllablagerungen, die während der Baumaßnahme auf dem Baufeld hinzukommen, sind auf eine unzureichende Baustellensicherung zurückzuführen und sind vom AN auf eigene Kosten zu entsorgen. Nach Beendigung der Beräumungsarbeiten ist das Objekt ausdrücklich schriftlich durch die örtl. BauÜ des AG zur Entkernung bzw. zur Dekontamination freigeben zu lassen.

**03.001 Rest-Beräumung Aula**
Rest-Beräumung im Bauteil F bzw. ,,Aula‘‘ durch Aufnahme der noch vorhandenen Möbel bzw. loser Materialien und sonstiger Ablagerungen (Abfallstoffe aller Art).

- Haus- und Sperrmüll, Holz, Möbel und sonstige Einrichtungsgegenstände aller Art, Elektroschrott, sonstige Baumisch- und Siedlungsabfälle, etc.

Alle Materialien bzw. Gegenstände aufnehmen und zu den Abfallcontainern transportieren. Ein Abwerfen aus den Fenstern ist untersagt!

Die Abrechnung erfolgt als Pauschale:

- Brutto-Grundfläche: ca. 880 m²
- Brutto-Rauminhalt (BRI): gesamt: ca. 4.850 m³
- Menge: ca. 7 t

Die Entsorgung wird gesondert vergütet.

Hinweis: Der Beginn der Arbeiten zur Beräumung ist der Bauleitung des AG mit mind. 2 WT Vorlauf anzuzeigen. Vor Beginn der Arbeiten hat eine gemeinsame Begehung mit dem Ziel der Erfassung des Umfangs der Beräumung stattzufinden. Nach Abschluss der Beräumung und enstprechender Abnahme durch die Bauleitung des AG sind die Abfallcontainer umgehend abzufahren. Für die Entsorgung der im Rahmen der Entkernung anfallenden Abfälle sind neue Container bereit zu stellen. Verstösst der AN gegen die v.g. Vorgehensweise, so wird die Arbeitsleistung der Beräumung nicht vergütet. Es erfolgt lediglich eine Vergütung der Entsorgung über den Titel 050.
Menge: 1,000 Psch

### Titel 04 Entkernung

*Hinweis: Vorbemerkung Entkernung*
In die folgende Pauschale ist der Ausbau bzw. die Demontage aller nicht inerten Materialien und Baustoffe, wie unten aufgeführt, einzurechnen. Im Gegensatz zur Beräumung betrifft die Entkernung ausschließlich solche Gegenstände, die fest mit der Bausubstanz (Bauwerk) verbunden sind und die ausdrücklich nicht schadstoffbelastet sind.

Dies gilt u.a. für:

- Bekleidungen von Wand und Decken aller Art (Holz etc.),
- Unbelastete Dämmstoffe (Styropor, Heraklith etc.), Bodenbeläge aller Art (PVC, Laminat etc.),
- Kunststoffeinbauten in Sanitäranlagen (WC-Deckel, Papierkörbe etc.),
- Sämtliche Geländer und Handläufe (Metall, Kunststoff, Holz),
- Türen und Türzargen (Holz, Metall),
- Fenster inkl. Rahmen aller Art (Alu, Stahl, Kunststoff),
- Bodenbeläge (Teppich, PVC, Parkett etc.) tlw. mehrlagig,
- Einbaumöbel,
- Kabelstege, Kabelkanäle,
- Vorhänge, Jalousien,
- Abhangdecken (Gipskarton, Holz, Metall etc.),
- Trennwände aus (Gipskarton bzw. Holz),
- Abkofferungen aller Art (Promat, Gipskarton, Holz),
- Vorsatzschalen (Holz, Gipskarton),
- Fußleisten (Holz, Kunststoff),
- Rohrleitungen (Kunststoff, Guss, Metall etc.),
- Elektrokabel und Kabelkanäle,
- Brandmelder,
- WC-Trennwände, Kabinenwände- und Türen,
- Lampen / Leuchten aller Art,
- Garderoben + sonstige Wandanbauten (Holz).

Die v.g. Auflistung beinhaltet ausdrücklich keinen Anspruch auf Vollständigkeit.

Der Ausbau schadstoffbelasteter Bauteile bzw. Materialien ist Bestandteil gesonderter Positionen. Dies gilt ausdrücklich auch für alle fest mit schadstoffbelasteter Bausubstanz verbundene Bauteile / Anbauten. Vorrangig sind hier die asbesthaltigen Verwendungen (asbesthaltige Asbestzementrohrleitungen, asbesthaltige Kitte im Bereich der Fenster etc.) zu nennen. Eine Demontage hat hier ausschließlich unter gesonderten Schutzmaßnahmen der TRGS 519 zu erfolgen (vgl. Titel 040).

Sämtliche Hilfseinrichtungen wie Leitern, Roll-Gerüste, Hubsteiger etc. sind einzurechnen.

Alle demontierten Materialien aufnehmen, ggf. verpacken, separieren, zu den Containern transportieren und für eine ordnungsgemäße Entsorgung bereitstellen.

Nach Abschluss der Entkernung sind die Arbeiten durch die örtl. BauÜ des AG abnehmen zu lassen. Der AN hat die örtl. BauÜ des AG über einen diesbezüglichen Termin rechtzeitig zu informieren. Das Gebäude ist anschließend ausdrücklich schriftlich durch die örtl. BauÜ des AG zur Dekontamination freigeben zu lassen.

Hinweis: Der Bieter hat bei der Aufnahme der Bodenbeläge einzukalkulieren, dass in vielen Bereichen mehrere Lagen an Belägen inkl. mehrerer Lagen an Klebern und Augleichmassen auszubauen sind.

**04.001 Entkernung Aula**
Vollständige Entkernung sämtlicher Bestandsobjekte gem. Vorbemerkungen zu dieser Position durch Ausbau bzw. Demontage aller nicht inerten und nicht schadstoffbelasteten Materialien und Baustoffe.

Hinweis: Einzurechnen ist ausdrücklich der Abbruch von Schachtwänden / Abmauerungen aus MW zum Freilegen von Abwasserleitungen (aus Asbestzement) und Lüftungskanälen etc. im Bereich der Installationsschächte etc.

- Brutto-Grundfläche: ca. 880 m².
- Brutto-Rauminhalt (BRI): gesamt: ca. 4.850 m³.

Die Vergütung erfolgt als Pauschale für Entkernung des gesamten Gebäudes.
Menge: 1,000 Psch

**04.002 Zulage Demontage Anlagentechnik Kellergeschoss & Verbindungsgang**
Zulage zur Vorposition 030.1 für die Demontage der Anlagentechnik in den Kellergeschossen. Die Rohrleitungen sind teilweise in Schachtwänden verlegt. In die Position ist sämtlicher hieraus resultierender Mehraufwand für die vollständige Entkernung des Gebäudes einzukalkulieren. Hierunter zählen u.a. folgende Materialien:

- Abwasserleitungen (nicht asbesthaltig),
- Steigstränge innerhalb der Wandschlitze,
- horizontaler und vertikaler Kalt- und Warmwasserleitungen,
- Heizungsanlage / Heizungsverteiler,
- Sämtliche elektrischen Anlagen inkl. Regelungs- und Steuertechnik etc.

Maße Verbindungsgang:
- ca. b = 1,5 m, h = 1,2 m, l = ca. 20 m.

Die Vergütung erfolgt als Pauschale.
Menge: 1,000 Psch

**04.003 Zulage Demontage Anlagentechnik Dachunterseite**
Zulage zur Position 030.1 für die Demontage der Anlagentechnik oberhalb der Abhangdecke / unterhalb des Dachaufbaus in bis zu 6,5 m Höhe. Die Anlagentechnik ist von unten unter Zuhilfenahme einer entsprechenden Gerüstkonstruktion auszubauen. In die Position ist sämtlicher hieraus resultierender Mehraufwand für die vollständige Entkernung der Anlagentechnik einzukalkulieren. Hierunter zählen u.a. folgende Materialien:

- Lüftungsanlagen,
- Abwasserleitungen,
- Steigstränge innerhalb der Wandschlitze,
- horizontaler und vertikaler Kalt- und Warmwasserleitungen,
- Sämtliche elektrischen Anlagen inkl. Regelungs- und Steuertechnik etc.

Die Vergütung erfolgt als Pauschale.
Menge: 1,000 Psch

### Titel 05 Schadstoffsanierung

*Hinweis: Vorbemerkung Schadstoffsanierung*
Die Schadstofferfassung hat ergeben, dass kontaminierte Bereiche der Bausubstanz bzw. verbaute Gefahrstoffe vor dem geplanten Abbruch auszubauen sind. Durch diese Arbeiten können Schadstoffe freigesetzt werden, die gesundheitsgefährdend sind. Im Wesentlichen besteht das Schadstoffspektrum u.a. aus Asbest, PCB und KMF. Details siehe SE-Konzept Ingenieuere GmbH vom 15.01.2025 (Anlage 1).

Die Dekontaminationsmaßnahmen beginnen erst nach abgeschlossener Beräumung und Entkernung und schriftlicher Freigabe durch die örtl. BauÜ des AG. Die Dekontamination des Gebäudes gilt erst nach schriftlicher Freigabe durch die örtl. BauÜ des AG als beendet.

Sämtliche anfallen Abfälle an der Anfallstelle aufnehmen, fachgerecht verpacken und zu den Abfallcontainern verbringen. Die Entsorgung der Abfälle wird, ebenso wie die Containergestellung, über die Positionen des Titels 050 bzw. 060 gesondert vergütet.

Bei sämtlichen Leistungen, bei denen eine prüfbare Aufmaßerstellung nach Leistungserbringung nicht mehr möglich ist, hat die gemeinsame Aufmaßerstellung vorher zu erfolgen. Folgt der AN dieser Vorgabe nicht, erlischt sein Anspruch auf Vergütung (bezogen auf die jeweilige Teilleistung)!

Vor Aufnahme der Arbeiten sind folgende Unterlagen schriftlich vorzulegen:

- Schadstoffbezogene Gefährdungsbeurteilung und Nachweis der Unterweisung der Beschäftigten inkl. Unterschrift der Belehrten. Die Unterweisung hat in der jeweiligen Landessprache der Beschäftigten zu erfolgen.
- Anzeige für Tätigkeiten mit asbesthaltigen Produkten bei der zuständigen Behörde gem. Absatz 3.2 der TRGS 519 (aktuelle Fassung).
- Tätigkeitsbezogene Gefährdungsbeurteilungen für die auszuführenden Arbeiten einschl. Unterweisung aller auf der Baustelle beschäftigten Mitarbeiter. Die Gefährdungsbeurteilung hat insbesondere detaillierte Informationen zu den organisatorischen, technischen und persönlichen Schutzmaßnahmen zu enthalten.
- Nachweise der erforderlichen Vorsorgeuntersuchungen gem. ArbMedVV.
- Bauzeitenplan mit Darstellung relevanter Vorgänge bzw. Meilensteine (der BZP ist durch den AN bei Bedarf im Zuge der Ausführung anzupassen bzw. fortzuschreiben).
- Detaillierte schriftliche Arbeits- bzw. Betriebsanweisungen.
- Notfallplan mit Adressen und Telefonnummern von Notdiensten und Krankenhäusern bzw. Ärzten in nächster Umgebung.

Folgende Leistungen und Aufwendungen werden ausdrücklich nicht gesondert vergütet und sind in die entsprechenden Positionen zur Schadstoffsanierung mit einzurechnen:

- Sämtliche Aufwendungen, die aus den Vorgaben der Technischen Regelwerke in der aktuell gültigen Fassung (u.a. 519, 524, 521, PCB-Richtlinie NRW, etc.) resultieren.
- Arbeitsmedizinische Vorsorgeuntersuchungen von Arbeitnehmern, die in kontaminierten Bereichen arbeiten (auch unter Vollatemschutz). Inkl. u. U. erforderlicher Nachuntersuchungen, Fahrtkosten, Kosten für Freistellung etc.
- Erschwerniszulage für Arbeiten in kontaminierten Bereichen mit persönlicher Schutzausrüstung und unter Vollatemschutz.

#### Bereich 05.10 BE Dekontamination

*Hinweis: Vorbemerkung BE Dekon*
Die komplette "BE Dekontamination" unterliegt der Abnahme durch die örtliche BauÜ des AG.

Folgende Leistungen sind mit in die BE Dekontamination einzukalkulieren:

- Arbeitsmedizinische Vorsorgeuntersuchungen von Arbeitnehmern, die in kontaminierten Bereichen arbeiten (auch unter Vollatemschutz). Inkl. u. U. erforderlicher Nachuntersuchungen, Fahrtkosten, Kosten für Freistellung etc.

- Erschwerniszulage für Arbeiten in kontaminierten Bereichen mit persönlicher Schutzausrüstung und unter Vollatemschutz.

- Fahr-/Rollgerüste, stationäre Gerüste, Hilfsgerüste, Arbeitssitze, Arbeitskörbe, Arbeitsbühnen, Hubsteiger, Sicherheitsgeschirre, Leitern, Absturzsicherungen für Einsätze in bis ca. 7 m Höhe inkl. sämtlicher PSAgA, etc.

- Arbeitsbeleuchtung zur Ausleuchtung der Sanierungsbereiche.

- Gestellung von geeigneten Verpackungsmaterialien aller Art (BigBags, PE-Folie und PE-Säcke, etc.) in ausreichender Menge (Abstimmung mit der annehmenden Entsorgungsstelle eigenverantwortlich durch AN).

- Sämtliche Arbeiten im Dachbereich sind unter entsprechenden technischen bzw. persönlichen Sicherungsmaßnahmen auszuführen. Die Gestellung der Hilfsmittel, Sicherheitsgeschirre, Säkuranten und Absturzsicherungen etc. ist in die entsprechenden Pauschalen einzurechnen.

- Gestellung von Geräten, Materialien und persönlicher Schutzausrüstung (PSA) gem. u.a. folgender geltender Vorschriften (TRGS 519, TRGS 521, TRGS 524, TRGS 551 PCB-Richtlinie NRW) in erforderlicher Menge einschl. Erneuerung und Entsorgung sämtlicher Verbrauchsartikel.

- Ausreichend dimensionierte Strom- und Wasserversorgung.

Hinweis: Der AN hat sich ausdrücklich bereits im Rahmen der Angebotserstellung über die zur Verfügung stehenden Anschlussleistungen (Strom, Wasser etc.) und die entsprechenden Anschlusspunkte zu informieren. Sollten die zur Verfügung stehende Anschlussleistung (Strom) nicht ausreichen, so hat der AN den Einsatz eines Notstromaggregates in der entsprechend benötigten Dimensionierung  inkl. aller Nebenkosten mit einzurechnen.

**05.10.001 Ablaufplanung Schadstoffsanierung**
Erarbeitung einer schriftlichen Ablaufplanung für die Schadstoffsanierung inkl. Planunterlagen zur Vorlage beim AG mit u.a. folgenden Inhalten:

- Detaillierte Beschreibung der je Schadstoff gewählten Sanierungsverfahren,
- Beschreibung der Reihenfolge einzelner Sanierungsschritte (Fassade, Innenbereich),
- geplanter Personaleinsatz,
- Verpackung der Abfälle,
- Anordnung der Sanierungs- bzw. Schwarzbereiche (in Lageplänen), falls von den Vorgaben dieser Unterlage abgewichen wird,
- Anordnung der Schleusentechnik (in Lageplänen),
- Anordnung gesonderter Dekon-Bereich,
- Angabe der Entsorgungsanlagen je Abfallschlüssel,
- Benennung der erforderlichen Deklarationsanalytik / des Parameterspektrums.
Menge: 1,000 Psch

**05.10.002 BE Dekontamination**
Baustelleneinrichtung für die Durchführung sämtlicher Dekontaminationsarbeiten des Titels 050 gemäß Vorbemerkung liefern, betriebsbereit aufbauen, mehrfach umsetzen, nach Abschluss der Arbeiten wieder abbauen und abfahren.
Menge: 1,000 Psch

**05.10.003 BE Dekontamination vorhalten**
Baustelleneinrichtung für die Durchführung sämtlicher Dekontaminationsarbeiten gemäß Vorposition für die Dauer der Arbeiten vorhalten und nach Bedarf umsetzen.
Menge: 5,000 Wo

**05.10.004 Schwarz-Weiß-Anlage auf-/ abbauen**
Anlieferung, Aufbau, Vorhaltung und Betrieb einer Schwarz-Weiß-Anlage (3-Zonen System mit Sanitärbereich / Waschbecken / Duschen / WC´s) gemäß der Vorgaben der TRSG 524 für die gesamte Dauer der Schadstoffsanierung. Inkl. Herstellung sämtlicher Anschlüsse für Ver- und Entsorgung.

Dimensionierung der Anlage erfolgt eigenverantwortlich durch den AN und unter Berücksichtigung der Anzahl der auf der Baustelle Beschäftigten gem. geltender Vorschriften.

Anlage nach Beendigung der Arbeiten wieder abfahren.
Menge: 1,000 Psch

**05.10.005 Schwarz-Weiß-Anlage vorhalten**
Schwarz-Weiß-Anlage gem. Vorposition für die Dauer der Dekontaminationsmaßnahmen vorhalten und betreiben.
Menge: 5,000 Wo

**05.10.006 Zugangs- und Arbeitsgerüst zur Ermöglichung der Entfrachtung der Dachabdichtung**
Gestellung eines Arbeitsgerüstes zur Ermöglichung des sicheren Zugangs zum Dach und zur Durchführung der Demontagearbeiten der Dacheindeckung nach Wahl des AN. Das Gerüst muss die Zugänglichkeit zur Dachfläche sowie den fachgerechten Abtransport der auszubauenden Dachabdichtung aus Bitumenbahn / Dampfsperre gewährleisten und erfordert eine Vorhaltung einer geeigneten Transporteinrichtung (z.B. Bauaufzug) für den vertikalen Transport des asbesthaltigen Abfalls. Ebenfalls ist die Errichtung einer Absturzsicherung nach Wahl des AN für die gesamten Arbeiten einzukalkulieren.

Die Statik des Gerüstes / der Gerüste ist durch den AN nachzuweisen und dem AG zur Freigabe vorzulegen. Der AN hat im Vorfeld die Tragfähigkeit der Dachfläche zu überprüfen.
Höhe der Einrüstung unter Berücksichtigung der gewählten Aufstellfläche nach Wahl des AN.

- Lastklasse mind. 3, nach Wahl des AN (jedoch mind. W09)
- Aufbauhöhe im Mittel ca. 6 - 7 m je nach gewählter Aufstellebene
- Standfläche: tlw. waagerecht / tlw. geneigt
- Gerüstbohlen aus leicht abzureinigendem Material
- Fachgerechte Fixierung
- Lastabtragung muss so konzipiert sein, dass die Demontage der Dachabdichtung vollflächig möglich ist, ohne die Standsicherheit des Gerüstes zu gefährden.
- Vorhaltung über die gesamte Dauer der Rückbaumaßnahme (kalkulatorischer Zeitansatz ist eigenverantwortlich durch den AN festzulegen)
- Rückbau nach Fertigstellung Entfrachtung Dachabdichtung und vor Beginn des konstruktiven Rückbaus
- Grundfläche Aula: ca. 26 m x 25,5 m,
- Gebäudehöhe: i.M. ca. 6,5 m,
- Spannweite Gerüst: nach Wahl des AN,
- Länge Gerüst: nach Wahl des AN,
- Höhe Gerüst: nach Wahl des AN.

Hinweis: Treppentürme werden nicht gesondert vergütet und sind durch den AN in erforderlicher Anzahl nach eigener Festlegung mit in den u.g. Einheistpreis einzurechnen.

Sämtliche Materialien auf die Baustelle liefern, aufbaubauen, vorhalten, ggfs. instandsetzen und nach Bendigung der Arbeiten wieder abbauen und abfahren.
Menge: 1,000 Psch

**05.10.007 Arbeitsgerüst Fassade**
Gestellung eines Arbeitsgerüstes nach DIN-EN 12811-1 zur vollflächigen Einrüstung der Fassade (Asbest- KMF- und PCB-Sanierung / Arbeitsgerüst).

- Ort: Fassade,
- Höhe: i.M. ca. 6,5 m.

Inkl. vollständiger staubdichter Bekleidung mit reißfester, gitterförmig armierter Plane.

Bei Ausführung als Arbeitsgerüst mit entsprechender Sicherung gegen Absturz.

Folgende Leistungen / Ausführungen sind einzukalkulieren.

- Lastklasse mind. 3, nach Wahl des AN (jedoch mind. W09).
- Standfläche: waagerecht, teilweise auf Dachebene.
- Für das Gerüst ist dem AG im Vorfeld ein Standsicherheitsnachweis (Statik) zur Prüfung vorzulegen. Dieser Nachweis muss die Lasteinleitung in die Dachkonstruktion durch die Gerüstfüße gesondert betrachten und die Tragfähigkeit unter Berücksichtigung der vom AN zu treffenden lastverteilenden Maßnahmen nachweisen.
- Gerüstbohlen aus leicht abzureinigendem Material.
- Fachgerechte Verankerung am Bauwerk.
- Der Standsicherheitsnachweis muss insbesondere auch die Bauzwischenzustände, sowie den maximalen, unverankerten, Überstand des Gerüstes über dem Gebäude betrachten und explizit ausweisen.
- Vorhaltung über die gesamte Dauer der Sanierungsmaßnahme. Kalkulatorischer Zeitansatz ist eigenverantwortlich durch den AN festzulegen.

Sämtliche Materialien auf die Baustelle liefern, aufbauen, vorhalten, ggfs. instandsetzen und nach Beendigung der Arbeiten im Bereich der Fassade und nach Demontage der Dacheinedeckung wieder abbauen und abfahren.

Hinweis: Das Gerüst ist auf einer Teilfläche auf der Dachebene des vorgelagerten, eingeschossigen Gebäudeteils aufzubauen. Die hierfür erforderlichen lastverteilenden Maßnahmen (z.B. Unterlagsbohlen) zum Schutz der Dachkonstruktion und -abdichtung sind in den Einheitspreis einzukalkulieren.

Hinweis: Treppentürme werden nicht gesondert vergütet und sind durch den AN in erforderlicher Anzahl nach eigener Festlegung mit in den u.g. Einheistpreis einzurechnen.
Menge: 650,000 m²

**05.10.008 Gestellung mobiles Fahrgerüst**
Gestellung von mobilen Fahrgerüsten für die Arbeiten in einer Höhe bis zu 6,5 m inkl. Materialanlieferung. Der An- und Abbau des mobilen Fahrgerüstes ist in die Pauschale einzukalkulieren.

Unter anderem für die Demontage der Abhangdecken.

Ein Grundstandzeit von 8 Wochen ist in die Position einzukalkulieren.
Menge: 1,000 Psch

#### Bereich 05.20 Einrichtung und Betrieb Sanierungsbereiche

*Hinweis: Vorbemerkung Sanierunsgbereiche*
In Ergänzung zur BE Dekontamination (Untertitel 10) beinhalten die folgenden Positionen sämtliche Leistungen für die Errichtung und den Betrieb unterschiedlicher Schwarzbereiche / Sanierungsbereiche zur fachgerechten Durchführung der Arbeiten zur Schadstoffentfrachtung. Die zu bildende Pauschale gilt ausdrücklich für die Durchführung der Entfrachtung sämtlicher Schadstoffe (Asbest, PCB, PAK, KMF etc.). In Abhängigkeit der Vorgaben der einzelnen technischen Regelwerke etc. sind die Schwarzbereiche / Sanierungsbreiche ausführungsbegleitend jeweils anzupassen / umzubauen. Zudem ist zu berücksichtigen, dass in vielen Bereichen unterschiedliche Schadstoffe zeitgleich zu bearbeiten sind.

Der Bieter hat grundsätzlich zudem einzukalkulieren, dass einzelne Schwarzbereiche / Sanierungsbereiche gegebenenfalls zeitgleich bzw. geschossweise miteinander verbunden zu betreiben und zu unterhalten sind.

Sämtliche Festlegungen zur räumlichen Anordnung und jeweiligen Größe der einzelnen Sanierungsbereiche sind in vollem Umfang eigenverantwortlich durch den AN zu treffen.

Nach abgeschlossener Feinreinigung der Sanierungsbereiche wird der jeweilige Bereich in einer gemeinsamen Begehung durch die örtliche BauÜ des AG abgenommen. Die Feinreinigung hat ausdrücklich nach Abschluss jeder Sanierung (bezogen auf die unterschiedlichen Sanierungsparameter / Schadstoffe) zu erfolgen.

Hinweis zur Asbestsanierung:

Nach abgeschlossener Feinreinigung der Asbestsanierungsbereiche wird der jeweilige Schwarzbereich in einer gemeinsamen Begehung durch die örtliche BauÜ des AG zunächst visuell teilabgenommen. Die Erteilung der Endabnahme erfolgt ausdrücklich erst, wenn durch raumlufttechnische Messungen (nach VDI 3492 Blatt 2) eineAsbestfaserkonzentration in der Raumluft unter 500 Fasern/m³ (unter Beachtung des 95%-Vertrauensbereichs nach der Poisson-Verteilung von weniger als 1.000 Fasern/m³)
ermittelt wurde.

Die gem. TRGS 519 / VDI 3492 erforderlichen Freigabemessungen bzw. Erfolgskontrollmessungen werden bauseits durchgeführt.

Bei einem Messergebnis, das nicht zur Freigabe des Schwarzbereichs führt, sind durch den AN erneut Reinigungsarbeiten durchzuführen. Diese Tätigkeit wird nicht gesondert vergütet. Es ist zu berücksichtigen, dass sich im Rahmen der Freimessungen Verzögerungen im Bauablauf von mindestens 2 Werktagen ergeben.

Freigabemessungen, die aufgrund eines unzureichenden Messergebnisses gem. TRGS 519 / VDI 3492 ( >500 F/m³ Asbest, bzw. Poissonwert >1.000 F/m³) wiederholt werden müssen, gehen zu Lasten des AN. Gleiches gilt für Überbelegungen des Filters, da diese auf einen zu hohen Staubgehalt in der Luft zurückzuführen sind.

**05.20.001 Sanierungsbereiche -innen-**
Sanierungsbereiche gemäß Anforderungen der TRGS 519, u.a. Abschnitt 14, Abschnitt 16, TRGS 521, TRGS 524, TRGS 551, DGUV-Regelwerke etc. für den Ausbau schadstoffbelasteter Produkte betriebsbereit aufbauen / einrichten / umbauen einschließlich Lieferung aller erforderlichen Materialien, Geräte, Werkzeuge etc.

Sanierungsbereiche für die Dauer der Arbeiten vorhalten / betreiben und nach Abschluss der Arbeiten wieder abbauen und Geräte / Werkzeuge / Materialien reinigen und abtransportieren.

Der Bieter kalkuliert eigenverantwortlich die Dimensionierung sowie die Vorhaltungsdauer der Sanierungsbereiche für die Sanierungsarbeiten an den asbesthaltigen Produkten etc. sowie den übrigen Schadstoffen (KMF, PAK etc.) in Abhängigkeit des gewählten Sanierungsverfahrens. Die Vorgaben der jeweils gültigen Regelwerke sind zu berücksichtigen.
Schwarzbereich für die Arbeiten anliefern, installieren und nach Abschluss der Arbeiten wieder abbauen und Geräte / Werkzeuge / Materialien reinigen und abtransportieren.

In diese Position einzukalkulieren sind (in Abhängigkeit der jeweils durchzuführenden Arbeiten) u. a.:

- Herstellung von Zuluftöffnungen mit selbstschließender Klappe.
- Sämtliche Materialien zur Herstellung von luft- staubdichten Abschottungen bzw. für Abklebearbeiten aller Art.
- Personal- (4-Kammer-Schleusen / 2-Kammer-Schleusen) und Materialschleusen (2-Kammer-Schleusen) inkl. sämtlichem Zubehör (Unterdruckhaltung, Messschreiber, Wassermanagement etc.)
- UHG´s zur Erzeugung eines Unterdruckes bzw. einer gerichteten Luftführung in Sanierungsbereichen. Anzahl und Dimensionierung eigenverantwortlich durch AN unter Berücksichtigung der Größe der Schwarzbereiche.
- Differenzdruckmesstechnik.
- Restfaserbindemittel inkl. Sprühgerät nur auf Anweisung des Gutachters des AG.
- Industriesauger (Staubklasse H).
- Ort: UG & EG, u.a. Wände, Decken, Fußbodenaufbau.
Sämtliche Sanierungsbereiche nach Festlegung des AN im Bereich des Rückbauobjektes.

Sanierungsbereiche nach Abschluss der jeweiligen Sanierungsarbeiten einer umfangreichen Feinreinigung durch Absaugen, Abwischen sämtlicher Oberflächen etc. unterziehen. Ggf. Wiederholung der v.g. Tätigkeiten bei fehlgeschlagener Freigabe durch den Gutachter im Rahmen einer visuellen Abnahme.

Die Abrechnung erfolgt einmalig als Pauschale für sämtliche Schadstoffsanierungsarbeiten und anteilig über die gesamte Dauer der Ausführung.

Hinweis: Die Dimensionierung der Sanierungsbereiche erfolgt eigenverantwortlich durch den AN. Es ist von der gesamten Geschossflächen (UG - EG) von ca. 880 m² und einem Brutto-Rauminhalt von etwa 4.850 m³ auszugehen.
Menge: 1,000 Psch

**05.20.002 Sanierungsbereiche -außen-**
Sanierungsbereiche gemäß Anforderungen der TRGS 519, u.a. Abschnitt 16, TRGS 521, TRGS 524, DGUV-Regelwerke, PCB-Richtlinie NRW etc. für den Ausbau schadstoffbelasteter Produkte betriebsbereit aufbauen / einrichten / umbauen einschließlich Lieferung aller erforderlichen Materialien, Geräte, Werkzeuge etc.

Sanierungsbereiche für die Dauer der Arbeiten vorhalten / betreiben und nach Abschluss der Arbeiten wieder abbauen und Geräte / Werkzeuge / Materialien reinigen und abtransportieren.

Der Bieter kalkuliert eigenverantwortlich die Dimensionierung sowie die Vorhaltungsdauer der Sanierungsbereiche für die Sanierungsarbeiten an den AZ-Produkten sowie den übrigen Schadstoffen (KMF, PCB etc.) in Abhängigkeit des gewählten Sanierungsverfahrens. Die Vorgaben der jeweils gültigen Regelwerke sind zu berücksichtigen.
Schwarzbereich für die Arbeiten anliefern, installieren und nach Abschluss der Arbeiten wieder abbauen und Geräte / Werkzeuge / Materialien reinigen und abtransportieren.

In diese Position einzukalkulieren sind (in Abhängigkeit der jeweils durchzuführenden Arbeiten) u. a.:

- Herstellung von Zuluftöffnungen mit selbstschließender Klappe.
- Sämtliche Materialien zur Herstellung von luft- staubdichten Abschottungen bzw. für Abklebearbeiten aller Art.
- Personal- (2-Kammer-Schleusen) und Materialschleusen (2-Kammer-Schleusen) incl. sämtlichem Zubehör (Unterdruckhaltung, Messschreiber, Wassermanagement etc.)
- UHGs zur Erzeugung eines Unterdruckes bzw. einer gerichteten Luftführung in Sanierungsbereichen. Anzahl und Dimensionierung eigenverantwortlich durch AN unter Berücksichtigung der Größe der Schwarzbereiche.
- Differenzdruckmesstechnik.
- Restfaserbindemittel inkl. Sprühgerät nur auf Anweisung des Gutachters des AG.
- Industriesauger (Staubklasse H).
- Ort: Aula, Außenbereiche, u.a. Fassade, Fenster etc.
- Sämtliche Sanierungsbereiche nach Festlegung des AN.

Sanierungsbereiche nach Abschluss der jeweiligen Sanierungsarbeiten einer umfangreichen Feinreinigung durch Absaugen, Abwischen sämtlicher Oberflächen etc. unterziehen. Ggf. Wiederholung der v.g. Tätigkeiten bei fehlgeschlagener Freigabe durch den Gutachter im Rahmen einer visuellen Abnahme.

Die Abrechnung erfolgt einmalig als Pauschale für sämtliche Schadstoffsanierungsarbeiten und anteilig über die gesamte Dauer der Ausführung.

Hinweis: Die Dimensionierung der Sanierungsbereiche erfolgt eigenverantwortlich durch den AN. Die betroffene Fassadenfläche (AZ-Schindeln, AZ-Platten, KMF-Dämmung, PCB-haltige Fugenmassen, Kitt etc.) beträgt ca. 650 m².
Menge: 1,000 Psch

**05.20.003 Sanierungsbereiche - Dachflächen-**
Sämtliche Schwarz- bzw. Sanierungsbereiche für alle durchzuführenden Maßnahmen der Schadstoffentfrachtung wie vor, hier jedoch Arbeiten / Sanierungsbereiche im Bereich der Fachflächen.

- Aula, untere Ebene:  Fläche: ca. 160 m²  Höhe (von GOK): i.M. ca. 3,9 m
- Aula, obere Ebene:  Fläche: ca. 500 m²  Höhe (von GOK): i.M. ca. 6,5 m

Insgesamt handelt es sich hierbei um eine Gesamtdachfläche von ca. 660 m².

Hinweis: Der Leistungen zum fachgerechten Zugang zur Dachfläche inkl. entsprechender Möglichkeiten zum Abtransport werden über die Position 040.10.6 vergütet.

Die Abrechnung erfolgt einmalig als Pauschale für sämtliche Dachflächen, über den gesamten Aufbau und für die vorgesehene Dauer der Ausführung.
Menge: 1,000 Psch

**05.20.004 Gesonderter Dekonbereich TRGS 519**
Gesonderten Dekonbereich gemäß Anforderungen der TRGS 519, Abschnitt 14 bzw. der TRGS 524 etc. für den Ausbau schadstoffbelasteter Produkte bzw. die Separation asbesthaltiger Bauteile betriebsbereit aufbauen / einrichten / umbauen einschließlich Lieferung aller erforderlichen Materialien, Geräte, Werkzeuge etc.

In diese Position einzukalkulieren sind sämtliche Schutzmaßnahmen und die erforderliche Anlagentechnik, wie in Position 1 diese Untertitels beschrieben.

Es steht dem Bieter frei, für die v.g. Arbeiten einen Raum innerhalb des Gebäudes, oder aber einen externen Dekon-Bereich in einem Zelt / Container o.Ä. zu betreiben.

- Ausbau von u.a. asbesthaltigen Flanschdichtungen bzw. Dichtungen in Rippenheizkörpern,
- Zerlegung von Brandschutztüren und -klappen.

Schwarzbereich für die vorgesehene Dauer der Arbeiten vorhalten / betreiben und nach Abschluss der Arbeiten wieder abbauen und Geräte / Werkzeuge / Materialien reinigen und abtransportieren.

Dekon-Bereich nach Abschluss der jeweiligen Sanierungsarbeiten einer umfangreichen Feinreinigung durch Absaugen, Abwischen sämtlicher Oberflächen etc. unterziehen. Ggf. Wiederholung der v.g. Tätigkeiten bei fehlgeschlagener Freigabe durch den Gutachter des AG oder bei fehlgeschlagener Freigabemessung (bei Asbest).
Menge: 1,000 Psch

**05.20.005 Errichtung / Betrieb Sanierungsbereich Bauteil E / Atrium**
*** Pauschalposition
Sanierungsbereich für die Durchführung der KMF-Sanierung im Untergeschoss des Bauteils E / Atrium gemäß Vorbemerkung und unter Berücksichtigung der zu sanierenden KMF-Dämmstoffe (etwa 60 lfm. KMF-Dämmung an Rohrleitungen) liefern, betriebsbereit aufbauen, für die Dauer der Sanierungsarbeiten vorhalten, mehrfach umsetzen, nach Abschluss der Arbeiten wieder abbauen und abfahren.

Hinweis: Die Dimensionierung des Sanierungsbereiches erfolgt eigenverantwortlich durch den AN. Es ist von der gesamten Geschossflächen (UG) von ca. 650 m² und einem Brutto-Rauminhalt von etwa 1.400 m³ auszugehen.
Menge: 1,000 psch

#### Bereich 05.30 Asbest

*Hinweis: Vorbemerkung Asbestsanierung*
Sämtliche Arbeiten sind gemäß der Vorgaben der TRGS 519 durchzuführen.

**05.30.001 Entfrachtung asbesthaltige Dachabdichtung (Bitumenbahn + Dampfsperre)**
Vollständige Demontage der mehrlagigen vollflächig verklebten asbesthaltigen Dachabdichtung bis zur Holzschalung mittels geeignetem Verfahren inkl. Aufnahme und Transport zu den Abfallcontainern (Vertikaltransport: i.M. ca. 6,5 m) gemäß Vorgaben der TRGS 519.

Alternativ kann der Ausbau gemäß BT 63-Verfahren erfolgen.

In diese Leistung mit einzurechnen ist ein rückstandsfreier Abtrag der Bitumenbahn / der Dampfsperre bzw. des Haftklebers von der Holzschalung mittels geeigneten Verfahren.

Hinweis: Der Ausbau der Dachkonstruktion (Holz) erfolgt im Rahmen der Rückbauleistungen und ist kein Bestandteil dieser Position.

Maßnahmen zur Sicherung gegen Absturz (TOP-Prinzip) sind ausdrücklich mit einzurechnen.

Der Aufbau der Dachabdichtung lässt sich in etwa wie folgt beschreiben:

- asbesthaltige Bitumenbahn, mehrlagig - i.M. ca. 2,0 cm,
- asbesthaltige Dampfsperre - i.M. ca. 1,0 cm,
- Holzschalung - i.M. ca. 2 cm.

Abgerechnet wird je m² rückstandsfrei von der Holzschalung entfrachteter Abdichtungsbahn / Bitumenbahn inkl. Dampfsperre.
Menge: 660,000 m²

**05.30.002 Entfrachtung asbesthaltiger Fensterkitt BT 56 (Glasanschlussfugen)**
Demontage  und fachgerechte Sanierung von asbesthaltigem Fensterkitt im Bereich von Glasanschlussfugen mittels Verfahren BT 42 / 56 der DGUV-Information 201-012.

- Fenster- und Türfläche: ca. 125 m²
- Art: Metallrahmenfenster / Kellerfenster.

Der asbesthaltige Kitt befindet sich beidseitig der Verglasung (innen und außen). Teilw. befindet sich der Fensterkitt unterhalb einer nachträglich aufgebrachten Silikonfuge.

Abgerechnet wird je lfm. saniertem Fensterkitt (beidseitig der Verglasung).
Menge: 180,000 lfm

**05.30.003 Erschwerniszulage Entfrachtung Fensterkitt**
Erschwerniszulage für die Entfrachtung asbesthaltiger Kitte inkl. Nachbehandlung der Oberflächen für Mehraufwand im Bereich von Ecken, Schnittstellen, im Außenbereich und in Kleinstbereichen etc.

Für die Kalkulation des zu erwartenden Mehraufwandes hat sich der Bieter im Rahmen der Angebotserstellung vor Ort einen Eindruck zu verschaffen.

Die Vergütung der Leistung erfolgt als Pauschale.
Menge: 1,000 Psch

**05.30.004 Entfrachtung Heizkörper mit asbesthaltigen Dichtungen**
Demontage asbesthaltiger Rippenheizkörper und Transport in den gesonderten Dekon-Bereich gem. Pos. 050.20.4.

Zerlegung und Separation der verschiedenen Materialien (Schrott, Asbest).

- Ort: UG + EG.
- Heizköper: Guss.
- Maße: bis ca. 1,0 m x 2,0 m.

Abrechnung erfolgt je Heizkörper.
Menge: 8,000 Stck

**05.30.005 Entfrachtung AZ-Schindeln im Fassadenbereich**
Zerstörungsfreie Demontage der AZ-Schindeln inkl. Aufnahme der hinterliegenden KMF-Dämmung und Trennpappe im Fassadenbereich unter Berücksichtigung der Vorgaben der TRGS 519. Die Verwendung von PSAgA ist in die Position einzukalkulieren.

- Ort: Fassade,
- Arbeitshöhe: bis ca. 6,5 m,
- Fläche: insgesamt ca. 375 m².

Abgerechnet wird je m² entfrachteter Asbestzement-Schindeln inkl. hinterliegender Trennpappe und KMF-Dämmung.
Menge: 375,000 m²

**05.30.006 Entfrachtung AZ-Platten (Fassadenbekleidung)**
Fachgerechte, zerstörungsfreie Demontage der Fassadenbekleidung aus Asbestzementplatten im Bereich der Fassade mittels geeignetem Verfahren gem. TRGS 519.

Maße:
- 2 Stck.: ca. 160 cm x 95 cm,
- 1 Stck.: ca. 95 cm x 70 cm.

Abgerechnet wird je m² entfrachteter Fassadenbekleidung aus Asbestzementplatten inkl. der dahinter verbauten KMF-Dämmung und Holzkonstruktion.
Menge: 5,000 m²

**05.30.007 Entfrachtung Abluftkanal aus AZ**
Zerstörungsfreie Demontage des horizontal und vertikal verlaufenden Abluftkanals bis DN 150 aus Asbestzement unter Berücksichtigung der Vorgaben der TRGS 519 inkl. der etwaig damit verbundenen notwendigen Arbeiten zum Freilegen des Abluftkanals in betronierten oder gemauerten Zwischenwänden (Freistemmen etc.).

- Ort: UG, Technik- und Elektroraum.
- Arbeitshöhe: bis ca. 3 m.
- Anzahl: 4 Stk.

Abgerechnet wird je lfm. entfrachtetem Lüftungskanal.
Menge: 35,000 lfm

**05.30.008 Entfrachtung asbesthaltige Brandschutzklappen**
Demontage asbesthaltiger Brandschutzklappen gem. Vorgaben der TRGS 519 und Transport in den gesonderten Dekon-Bereich gem. Pos. 050.20.4.

Zerlegung und Separation der verschiedenen Materialien (Schrott, Asbest).

Hinweis: Ein beidseitiges Abkleben und Herausstemmen der Klappe ohne Schutzmaßnahmen ist nicht zulässig.
Menge: 4,000 Stck

**05.30.009 Entfrachtung Rohrleitungsflansche**
Umlaufendes Abkleben der Flansche und Ausbau des gesamten Flansches durch beidseitigen Trennschnitt. Aufnahme der geschnittenen Teile und Transport in den gesonderten Dekon-Bereich (Pos. 050.20.4). Zerlegung und Separation des Flansches (Metall, Dichtung).

- Rohrleitungen: bis DN 200.

Die Vergütung erfolgt ausdrücklich nur auf Basis eines Aufmaßes mit fototechnischer Dokumentation der Arbeiten (vorher und nachher).
Menge: 5,000 Stck

**05.30.010 Entfrachtung Brandschutztüren**
Ausbau von Brandschutztüren mit KMF-Dämmung und asbesthaltigen Pappen im Schließblechbereich mittels geeignetem Verfahren und Transport in den gesonderten Dekon-Bereich (Pos. 040.20.10).

Zerlegung und  Separation der verschiedenen Materialien (Metall, Asbest, KMF).

Brandschutztüren unterschiedlicher Art und Größe.

Die Vergütung erfolgt ausdrücklich nur auf Basis eines Aufmaßes mit fototechnischer Dokumentation der Arbeiten (vorher und nachher).
Menge: 3,000 Stck

*Hinweis: Vorbemerkungen Strangsanierung / Demontage AZ-Rohre*
Es ist vorgesehen, etagenübergreifende Abwasserrohrleitungen aus Asbestzememt im Rahmen einer Strangsanierung fachgerecht zu demontieren. Im Rahmen der Sanierung sind je Strang und je nach Einbausituation immer 2 übereinanderliegende Schwarzbereiche zeitgleich zu betreiben.

Die folgenden Positionen beziehen sich dabei ausschließlich auf die Sanierung der Abwasserleitungen aus Asbestzement.

Arbeitsbereiche gemäß Pos. 050.30.10 sind nur zu errichten, wenn ein zerstörungsfreier Ausbau gem. Abschnitt 16 aufgrund von notwendigem Freistemmen der Leitungen nicht erfolgen kann.

Es gelten grundsätzlich folgende Vorbemerkungen der Abschnitte 050.10; 050.20, 050.30:

- Nebenleistungen Schadstoffsanierung.

Alle hier beschriebenen Sachverhalte bzw. Leistungen sind, soweit nicht gesondert erwähnt, in die folgenden Positionen mit einzurechnen.

**05.30.011 Arbeitsbereiche Strangsanierung (Schwarzbereiche)**
Staubdichten Arbeitsbereich für die Durchführung der Strangsanierung durch Holzkonstruktion und Folienbespannung herstellen, wenn eine Demontage gem. Abschnitt 16 der TRGS 519 nachweislich nicht erfolgen kann. Sämtliche Materialien antransportieren und nach Arbeitsende wieder abbauen und abfahren (Inkl. Entsorgung).
Lieferung, Aufbau und staubdichter Anschluss einer 4-Kammerpersonalschleuse. Schleuse nach Arbeitsende abbauen und abfahren.
Lieferung, Aufbau und Betrieb eines UHG zur Herstellung einer gerichteten Lüftführung.

- Grundfläche: ca. 10 - 15 m²,
- Höhe: jew. ca. 3 m.

Grob- und Feinreinigung des Arbeitbereiches nach Arbeitsende. Anschließend Freigabemessungen bauseits. Abbau Arbeitsbereich erst nach erfolgreicher Freigabemessung.

Die Vergütung erfolgt je Arbeitsbereich und etagenübergreifend.
Menge: 8,000 Stck

**05.30.012 Demontage Asbestzementrohre bis DN 125**
Möglichst zerstörungsfreie Demontage von Asbestzementrohren bis DN 125 unter Berücksichtigung der TRGS 519. Rohre aufnehmen, verpacken, ausschleusen und zu den Abfallcontainern transportieren.

- Ort: UG - Dach.
- Leitungen: vertikal, horizontal, diagonal.
- Arbeitshöhe: bis ca. 3 m.

Hinweis: Das Freilegen der AZ-Leitungen im Bereich von Abmauerungen / Schächten wird über die Position 040.1 vergütet.
Menge: 150,000 lfm

**05.30.013 Rohrdurchdringungen freistemmen**
Vorsichtiges Freistemmen von Rohdurchdringungen / Deckendurchführungen von AZ-Rohren DN 125. Anfallendes Material aufnehmen, verpacken, ausschleusen und zu den Abfallcontainern transportieren.
Menge: 8,000 Stck

#### Bereich 05.40 KMF

*Hinweis: Vorbemerkung KMF-Sanierung*
Sämtliche Arbeiten sind gemäß der Vorgaben der TRGS 521 durchzuführen.

**05.40.001 Aufbruch Estrich und Entfrachtung KMF + Ölpapier**
Ausbau von Estrich (teilw. inkl. Fliesen) mittels geeignetem Verfahren inkl. Aufnahme und Separation der unterliegenden KMF-Dämmstoffe und Trennlagen (bitumenhaltiges Ölpapier, Pappe, Folie etc.). Etwaige Rückstände am unterliegenden Beton sind rückstandslos abzufräsen. Die Verbringung zu den entsprechenden Abfallcontainern ist mit einzukalkulieren.

- Ort: EG,
- Bohrkernprotokolle s. Anlage 4.2 des Sanierungskonzeptes (Anlage 1) schematisch von oben nach unten (EG):

- Bodenbelag / Teppich / Fliesen - i.M. ca. 0,8 cm,
- Kleber und Ausgleichsschicht - i.M. ca. 0,2 cm,
- Estrich - i.M. ca. 8,0 cm,
- bitumenhaltiges Ölpapier - i.M. ca. 0,1 cm [PAK-Gehalt: 70 mg/kg],
- KMF - i.M. ca. 3,0 cm,
- Beton

Abgerechnet wird je m² Grundfläche rückstandsfrei entfrachteter KMF-Dämmung und Ölpapier.
Menge: 660,000 m²

**05.40.002 Erschwerniszulage Entfrachtung KMF im Fußbodenaufbau**
Erschwerniszulage zur Vorposition für das Absammeln / Abkratzen von KMF-Dämmstoffen an Estrichschollen bzw. sonstigen Oberflächen (Beton etc.).

Einzurechnen ist zudem sämtlicher zusätzlicher Aufwand zur Aufnahme und Separierung der Trennlagen aus Ölpapier, Pappe, Folie etc.

Brutto-Grundfläche: ca. 660 m².

Die Vergütung der Leistung erfolgt als Pauschale.
Menge: 1,000 Psch

**05.40.003 Entfrachtung KMF-Dämmung an Rohrleitungen etc.**
Demontage / Ausbau von KMF-Dämmstoffen an Rohrleitungen etc. einschl. Demontage von Ummantelungen aller Art (z. B. Blech, Kunststoff, Gips) unter Berücksichtigung der Vorgaben der TRGS 521.

Die Separation / Entfrachtung von sonstigen Ummantelungen (Kunststoff etc.) ist mit einzukalkulieren.

- Rohrleitung: bis ca. DN 200 (Medienrohr) in allen Gebäuden.

Abgerechnet wird je lfm. entfrachteter KMF-Dämmung im Gesamtumfang.
Menge: 550,000 lfm

**05.40.004 Entfrachtung von KMF-Dämmstoffen Bauteil E**
Entfrachtung von KMF-Dämmstoffen an Rohrleitungen etc. wie Vorposition, hier jedoch im Bereich des Untergeschosses im Bauteil E / Atrium.

- Rohrleitung: bis ca. DN 200 (Medienrohr) im Untergeschoss von Bauteil E.

Es ist von einem Transportweg von etwa 250 m vom Bauteil E / Atrium zur Containerstellfläche (Aula) auszugehen.

Abgerechnet wird je lfm. entfrachteter KMF-Dämmung im Gesamtumfang.
Menge: 60,000 m

**05.40.005 Demontage KMF-Dämmung in Leichtbauwänden / hinter Vorsatzschalen**
Demontage / Ausbau von KMF-Dämmung innerhalb von in Leichtbauwänden ausgeführten Innenwänden und Vorsatzschalen aus Gipskarton, etc. unter Berücksichtigung der Vorgaben der TRGS 521.

Der Ausbau der Gipskartonbeplankung (2-lagig) ist in die Position einzukalkulieren.

- Ort: UG -EG,
- Arbeitshöhe bis ca. 6 m,
- KMF-Dämmung im Mittel ca. 8 cm,
- Mächtigkeit Wände / Vorsatzschale: bis ca. 3,0 cm (doppelt beplankt).
Menge: 300,000 m²

**05.40.006 Entfrachtung Abhangdecken aus Mineralfaserplatten inkl. KMF-Dämmung**
Demontage / Ausbau von Abhangdecken aus Mineralfaserplatten unter Berücksichtigung der Vorbemerkungen und den Vorgaben der TRGS 521 inkl. der vorhandenen aufliegenden bzw. verbauten KMF-Dämmung, PE-Folie etc.

Die Demontage der Haltekonstruktionen / Abhängungen etc. aller Art ist einzukalkulieren.

- Ort: EG,
- Höhe: bis ca. 6 m,
- Stärke KMF-Auflage: i.M. ca. 25 cm.

Abgerechnet wird je m² entfrachtetem Deckenaufbau (Mineralfaserplatten, Dämmung, Trennlagen, Holz etc.)
Menge: 620,000 m²

**05.40.007 Entfrachtung Abhangdecken inkl. KMF-Dämmung**
Demontage von schadstofffreien Abhangdecken aller Art (Blechlamellen, Gipskarton etc.) inkl. der vorhandenen aufliegenden bzw. verbauten KMF-Dämmung.

Die Demontage der Haltekonstruktionen / Abhängungen etc. aller Art ist einzukalkulieren.

- Ort: UG - EG,
- Arbeitshöhe: bis ca. 5 m,
- Stärke KMF-Auflage: i.M. ca. 5 cm.

Abgerechnet wird je m² demontierter bzw. ausgebauter Abhangdecke (Sichtfläche) mit aufgelegter KMF-Dämmung.
Menge: 350,000 m²

**05.40.008 Entfrachtung KMF-Dämmung im Dachaufbau (von der Unterseite aus)**
Entfrachtung von KMF-Dämmung unterhalb bzw. innerhalb der Dachkonstruktion / im Dachaufbau, zwischen Dachbindern, Dachbalken, Lüftungsanlagen etc. unter Berücksichtigung der Vorgaben der TRGS 521 von unten aus, einschließlich Demontage sämtlicher Decken- und Tragkonstruktionen.

- Ort: Dachunterseite (tlw. als Lüftungszentrale genutzt),
- Arbeitshöhe: bis ca. 6,5 m,
- Stärke KMF-Auflage: i.M. ca. 16 cm teilw. doppelllagig und alukaschiert.
- Ort: Schulpavillon.

Abgerechnet wird je m² demontierter Deckenaufbau bis zur Dachkonstruktion.

Hinweis: Die vorlaufende Demontage der KMF-Deckenplatten und der unmittelbar darüber verbauten Dämmung wird über die Position 050.40.4 vergütet.
Menge: 600,000 m²

**05.40.009 Demontage sonstiger KMF-Produkte**
Demontage / Ausbau von u.a. folgenden KMF-Dämmstoffen

- Anlagen (Behälter Warmwassertank etc.), einschl. Demontage von Ummantelungen aller Art (z. B. Blech, Kunststoff, Gips, Bitumenpappe). Separation der Isolierungsmaterialien,
- aufsammeln loser KMF Produkte im Gebäude,
- KMF-gedämmte Brandschotts.
Menge: 1,000 Psch

#### Bereich 05.50 PCB / Hg

*Hinweis: Vorbemerkung PCB-Sanierung*
Sämtliche Arbeiten sind gemäß der Vorgaben der TRGS 524, sowie der PCB-Richtlinie NRW durchzuführen.

**05.50.001 Ausbau Leuchtstoffröhren (PCB-haltige Kleinkondensatoren)**
Demontage Leuchtstoffröhren und Ausbau der PCB-haltigen Kleinkondensatoren. Die Leuchtstoffröhren sind gem. Vorgabe der Entsorgungsstelle zu sammeln und als quecksilberhaltige Abfälle zu entsorgen. Die Kleinkondensatoren sind als PCB-haltig zu entsorgen. Die Entsorgung wird gesondert vergütet.
Menge: 1,000 Psch

**05.50.002 Sanierung PCB-Fugen / Fugen**
Fachgerechte Entfrachtung der PCB-haltigen dauerelastischen Fugenmassen durch rückstandsfreie und staubfreie Entfernung mittels geeignetem Verfahren unter begleitender Absaugung mittels Sauger (Filterklasse H).

Im Sanierungsbereich sind am Fußpunkt entlang der Fassade reißfeste Folien auszulegen (Breite ca. 1,5 m). Herabgefallene Bruchstücke sind aufzunehmen und fachgerecht zur Entsorgung zu verpacken. Folien nach Beendigung der Arbeiten aufnehmen und entsorgen. Die Entsorgung wird gesondert vergütet.

Inkl. Demontage / Ausbau der vorhandenen Fugenhinterfüllung (PU-Schaum etc.).

- Ort: Fassade,
- Menge: 80 m,
- PCB-Gehalt:  > 50 bis < 100 mg/kg,
- Breite:  bis 30 mm,
- Tiefe:  ca. 12 mm,
- Fugen:  horizontal und vertikal,
- Arbeitshöhe:  bis ca. 6 m
- Fassade / Material:  Beton.

Demontierte Fugenmassen sind unverzüglich in geeignete Entsorgungsbehältnisse zu verpacken.

Behältnisse zu den Abfallcontainern bzw. zur Entsorgungsstelle transportieren. Fugenflanken umfänglich nachreinigen. Nicht zu reinigende Materialien bzw. Oberflächen sind als PCB-haltiger Abfall zu entsorgen.

Abgerechnet wird je lfm sanierter Fuge.
Menge: 80,000 lfm

**05.50.003 Feinreinigung Arbeitsbereiche Fassade**
Feinreinigung der Arbeitsbereiche von PCB-Restanhaftungen und losen Bruchstücken mittels händischem Aufsammeln und Sauger der Klasse H.

- Bodenflächen im Nahbereich zur PCB-Sanierung (Fassade),
- Sämtliche Gerüstebenen.

Abrechnung über Aufmaß.
Menge: 120,000 m²

#### Bereich 05.60 Altholz A IV

*Hinweis: Vorbemerkung Altholz A IV*
Sämtliche Arbeiten sind gemäß der Vorgaben der TRGS 524 durchzuführen.

**05.60.001 Separation Altholz A IV**
Rückbauvorlaufende Demontage bzw. Separation aller Materialien, die gemäß Anlage 1 als Altholz A IV einzustufen sind.

- Material: u.a. Konstruktionshölzer im Decken- und Fassadenaufbau.

Hinweis: Die rückbaubegleitende Separation des Altholzes (Dachkonstruktion) ist nicht Bestandteil dieser Position.
Menge: 1,000 Psch

### Titel 06 Entsorgung sonstige Abfälle

*Hinweis: Vorbemerkung Entsorgung Abfälle*
Alle abfallrechtlichen Erzeugerpflichten werden auf den AN übertragen. Ungeachtet dessen erfolgt die Durchführung von Beprobungen und chemischen Analysen mit dem Ziel einer abfallrechtlichen Deklaration durch den Gutachter des Bauherren. Verzögerungen im Bauablauf für die Erstellung der Deklarationsanalytik von bis zu 10-15 WT hat der AN vollumfänglich mit einzurechnen.

Sämtliche anfallenden Abfälle (einschl. gefährlicher Abfälle gem. AVV) sind entsprechend gültiger Vorschriften ordnungsgemäß durch den AN zu entsorgen (verwerten / beseitigen). Abfälle sind aufzunehmen und einer fachgerechten Verwertung bzw. Beseitigung zuzuführen. Die Entsorgung gefährlicher Abfälle erfolgt auf Basis des EANV! Die Abwicklung des EANV obliegt ohne Einschränkungen dem AN.

Alle Maßnahmen sind in Übereinstimmung mit der lokalen Abfallsatzung und unter Berücksichtigung des Anschluß- und Benutzungszwanges durchzuführen. Alle Wege, Mengen und dazugehörigen Abfallschlüsselnummern sind vom AN in einer Stoffstromliste sorgfältig zu erfassen und dem AG wöchentlich zu übergeben.

Die Gestellung geeigneter Container (nach Erfordernis des AN bzw. unter Berücksichtigung der entsprechenden Abfallfraktion) und der Transport der Container zur jeweiligen Entsorgungsstelle / Deponie erfolgt ebenfalls durch den AN und ist in die Entsorgungspositionen einzukalkulieren. Vor Abfallabtransport ist ausdrücklich jeder einzelne Container durch die örtliche BauÜ des AG kontrollieren und freigeben zu lassen.

In die Einheitspreise der Entsorgungspositionen sind sämtliche Nebenkosten, Gebühren, etc. mit einzurechnen. Bei Abfällen, die nicht in Containern zwischengelagert worden sind, ist das Laden und die LKW-Gestellung (inkl. Transport) mit einzurechnen.

Deponie- und Entsorgungsnachweise zzgl. der Wiegescheine sind dem AG vorzulegen. Auf den Wiegekarten sind die amtl. Kennzeichen der LKWs mit Datumsangabe zu verzeichnen. Die Abrechnung erfolgt ausschließlich auf Basis vorgelegter Wiegebelege und Entsorgungsnachweise (Begleitscheine).

**06.001 Asbesthaltige Baustoffe / Dämmstoffe**
Asbesthaltige Abfälle LAGA M23:

- AVV-Nr.:17 06 01* / 17 06 05*

Material u. a.: Fensterkitt, Asbestzement, Dichtungen in Rippenheizkörpern und Lüftungskanälen etc.
Menge: 40,000 t

**06.002 Asbesthaltige Baustoffe (Bitumenbahnen)**
Asbesthaltige Abfälle LAGA M23:

- AVV-Nr.:17 06 05*

Material u. a.: Dachbahnen etc.
Menge: 22,000 t

**06.003 Mineralfaserabfälle**
Künstliche Mineralfasern:

- AVV-Nr.:17 06 03*

Material u. a.:KMF-Dämmmaterialien aller Art.
Menge: 24,000 t

**06.004 Bitumengemische**
Bitumengemische:

- AVV-Nr.: 17 03 02.

Material u. a.: Ölpapier etc.
Menge: 1,000 t

**06.005 Bau- und Abbruchabfälle die PCB enthalten (PCB < 1.000 mg/kg)**
Bau- und Abbruchabfälle die PCB enthalten:

- AVV-Nr.: 17 09 02*
- PCB: < 1.000 mg/kg

- u.a. PCB-haltige Fugenmassen etc. - keine mineralischen Abfälle.
Menge: 2,000 t

**06.006 PCB-haltige Kondensatoren / Starter**
Kondensatoren / Starter aus Leuchstofflampen etc.:

- AVV-Nr.:  16 02 09*.
Menge: 1,000 Psch

**06.007 Leuchtstoffröhren Hg-haltig**
Leuchtsoffröhren Hg-haltig

- AVV-Nr.:  20 01 21*.
Menge: 1,000 Psch

**06.008 Holz A IV**
Holz der Kategorie A IV gemäß AltholzV:

AVV-Nr.:17 02 04*.
Menge: 10,000 t

**06.009 Holz A II/III**
Holz der Kategorie A II/III gemäß AltholzV:

- AVV-Nr.:17 02 01

- u.a. Türblätter, Einbauschränke, Holzfenster, Vorsatzschalen aus Holz, OSB-Platten etc.

Hinweis: Eine Entsorgung der v.g. Materilaien als Baumischabfall (17 09 04) ist ausdrücklich nicht zulässig.
Menge: 40,000 t

**06.010 Gemischte Bau- und Abbruchabfälle**
Gemischte Bau- und Abbruchabfälle:

- AVV-Nr.: 17 09 04.
Menge: 30,000 t

**06.011 Gipshaltige Baustoffe**
Gips:

- AVV-Nr.: 17 08 02.

Material: u.a. Gipskartonbeplankung
Menge: 15,000 t

**06.012 Glas**
Fensterglas etc.

- AVV-Nr.:17 02 02
Menge: 5,000 t

### Titel 07 Entsorgung Mineralik Böden

*Hinweis: Vorbemerkung Entsorgung Mineralik*
Grundsätzlich gelten auch hier die Vorbemerkungen des Titels 060.

Sämtliche anfallenden mineralischen Abbruchmaterialien sind durch den AN einer ordnungsgemäßen externen Entsorgung zuzuführen. Eine Vor-Ort-Aufbereitung der anfallenden mineralischen Abbruchmaterialien zu RC-Material mittels mobiler Brechanlage erfolgt nicht.

Unaufbereitete mineralische Materialien sind aus dem Bereitstellungslager aufzunehmen und mittels geeigneter Transportfahrzeuge witterungsgeschützt zur Entsorgungsanlage zu verfahren; Bauwerksteile (insbesondere Betonbauteile) sind auf Kantenlängen gem. Vorgaben der Entsorgungsanlage vorzuzerkleinern. Entsprechende Aufwendungen sind einzukalkulieren.

Die Beprobung von anfallendem mineralischen Material zum Zwecke einer verbindlichen Abfalldeklaration gem. AVV bzw. Einstufung gem. EBV Tab.1 bzw. Tab.3 erfolgt durch den Gutachter des AG am Haufwerk. Der AN bis zum Erhalt einer verbindlichen abfallrechtlichen Deklaration einen Zeitraum von ca. 15 WT einzukalkulieren.

Vergütet werden ausdrücklich nur die Massen, die über Wiegekarten nachweislich abgefahren worden sind. Die Abfuhr dieser Massen hat erst nach Vorlage einer verbindlichen (schriftlichen) Annahmeerklärung der annehmenden Stelle zu erfolgen.
Bei Materialien, welche einer externen Verwertung ohne Verwiegungsmöglichkeit an der Annahmestelle zugeführt werden, ist die Verwiegung anderweitig durchzuführen. Entsprechende Kosten für zusätzliche Fahrtstrecken bzw. Aufwendungen für die Verwiegung sind mit einzurechnen. Der Ort der geplanten Verwiegung ist mit der BauÜ des AG abzustimmen.

**07.001 Bauschutt = RC-1 (EBV)**
Unaufbereiteter Bauschutt
Zuordnungswerte RC-1 gem. EBV. Tab. 1:
- AVV-Nr.: 17 01 07.
Menge: 150,000 t

**07.002 Bauschutt = RC-2 (EBV)**
Unaufbereiteter Bauschutt
Zuordnungswerte RC-2 gem. EBV. Tab. 1:
- AVV-Nr.: 17 01 07.
Menge: 50,000 t

**07.003 Bauschutt = RC-3 (EBV)**
Unaufbereiteter Bauschutt
Zuordnungswerte RC-3 gem. EBV. Tab. 1:
- AVV-Nr.: 17 01 07.
Menge: 10,000 t

**07.004 Bauschutt > RC-3 (EBV) = DK I**
Unaufbereiteten Bauschutt
Zuordnungswerte >RC-3 gem. EBV. Tab. 1 und = DK I
- AVV-Nr.: 17 01 07.
Menge: 5,000 t

**07.005 Bauschutt > RC-3 (EBV) = DK II**
Unaufbereiteten Bauschutt
Zuordnungswerte >RC-3 gem. EBV. Tab. 1 und = DK II:
- AVV-Nr.: 17 01 07.
Menge: 1,000 t

### Titel 08 Abbruch Gebäude

*Hinweis: \### GEBÄUDE AULA*

**08.001 Abbruch Aula**
Abbruch Aula mit Keller, Versorgungsschacht zum Hauptgebäude, allen Anlagen und Einbauten einschl. Bauschuttbeseitigung mit Belastungen bis RC 2 gem. EBV nach AVV-Schlüssel und Entsorgungsgebühr. Abrechnung in m3 BRI.
Nicht Bestandteil dieser Leistung sind sämtliche gefährlichen Stoffe und einzeln ausgewiesene Leistungen (s. gesonderte Positionen).

Leistungsbestandteile
- Dachkonstruktion und Beläge
- Rohbaukonstruktion
- Gründung
- sämtliche TGA-Installationen
- sämtliche Ausstattungen
- gebrochene Estrichschollen aus Vorgewerk Schadstoffentsorgung

Zweck: Baufeldfreimachung
Vorleistung: Schadstoffsanierung / Entkernung
Folgeleistung: Freianlagen / Überlassung

Konstruktion
Bauweise Rohbau: Stahlbetonskelett, Mauerwerk, Holz
 Betonsandwichplatten im Dachraum
Anzahl Geschosse: 1 (EG, Dachraum)
Zahl Kellergeschosse 1 (UG inkl. Tiefkeller)  (Teilunterkellerung)
Gründung: Flachgründung (Streifen und  Einzelfundamente)
Baustoff trag. Wände: Stahlbeton, Mauerwerk KS/Ziegel
Bauart Decken: Stahlbeton
Form/Art Hauptdach: Flachdach, flach geneigtes Dach /  Holzbinder
Firsthöhe: ca. 6,5 m über OK Gelände
Material Dachkonstr.: Beton, Holz
Material Dachdeckung: durch Vorgewerk entsorgt  Material Dachabdichtung: durch Vorgewerk entsorgt
Außenwandbekleidung: Sandwichelemente:  Stahlbeton - Holzwolleleichtbauplatte -  Stahlbeton
Konturmaße: ca. 26 x 26 m

Hinweis:
Der Abriss erfolgt bis OK Bodenplatte Keller (nicht Tiefkeller!).
Die Fundamente im nicht unterkellerten Bereich werden bis ca. 1,5 m unter OK Gellände zurückgebaut.

Im Abbruch enthalten sind:
- Versorgungsschacht

Hinweis zu Abrechnung- und Kalkulation:
Abrechnung nach Kubatur abzubrechender Hauptbaukörper zzgl. Versorgungsschacht.

Der Hauptbaukörper wird bis Abbruchkante OK Bodenplatte Keller (nicht Tiefkeller) berechnet. Wandelemente, die über OK Bodenplatte Keller (nicht Tiefkeller) erhalten bleiben, werden übermessen.

Im Bereich ohne Unterkellerung wird das Volumen bis 1,5 m unter OK Bodenplatte EG gerechnet.

Diese Abrechnungsgrundlage ist bei der Kalkulation zu beachten.
Menge: 4500,000 m3

**08.002 Perforation Bodenplatte**
Perforation der Bodenplatte Keller, Tiefkeller und Schacht mittels Bagger-Meißel zur Gewährleistung einer hinreichenden Durchlässigkeit des Untergrundes.

Raster: 1,5 m
Lochdurchmesser: mind. 20 cm
Menge: 140,000 St

*Hinweis: \# BAUGRUBENAUSHUB*
Hinweis zur Kalkulation:

Der Aushub geht im Bereich des Kellers bis ca. 3 m unter OK Gelände (Ausnahmen: nördliche und östliche Außenwand bis ca. 2 m unter Gelände).
Die Fundamente unter dem nicht unterkellerten Bereich werden bis ca. 1,5 m unter Gelände abgetragen.

Im Zuge der Schürfen wird der Schichtenaufbau des Bodens verifiziert.
Für die Kalkulation wird folgender Schichtenaufbau gemäß Baugrundgutachten (Sondierungsbohrung 16) zu Grunde gelegt:
1. bis ca. 10 cm unter OK Gelände
  Pflasterstein (Schichtdicke ca. 10 cm)
2. bis ca. 120 cm unter OK Gelände
  Auffüllung (Schichtdicke ca. 110 cm)
  Davon ca. 30 cm Splitttragschicht
3. bis ca. 210 cm unter OK Gelände
  Kies (Schichtdicke ca. 90 cm)
4. bis ca. 50 cm unter OK Gelände
  Festgestein (Schichtdicke ca. 140 cm)

Im Bereich der Grünflächen (Mittelung SB 17 und 18)
1. bis ca. 30 cm unter OK Gelände
  Oberboden (Schichtdicke ca. 30 cm)
2. bis ca. 150 cm unter OK Gelände
  Bindiger Boden (Schichtdicke ca. 120 cm)
3. bis ca. 300 cm unter OK Gelände
  Festgestein (Schichtdicke ca. 150 cm)

Hinweis1:
Die oben aufgeführten Bodenaufbauten und die folgenden Positionen sind eine vereinfachende Darstellung, die aus unserer Sicht zur Kalkulation ausreichend ist. Das Baugrundgutachten enthält ergänzende Kennwerte, die im Bedarfsfall einzujkalkulieren sind..
Hinweis 2:
Sollten zur Kalkulation Angaben erforderlich sein, die über dieses LVZ und das beigefügte Baugrundgutachten hinaus gehen, sind diese spätestens 7 WT vor Abgabetermin über das Vergabeportal anzufragen.

**08.003 Probenschürfe**
Vor Beginn der Ausgubarbeiten sind Baggerschürfproben und Anhäufungungen auf Anweisung auszuführen um eine qualifizierte Beprobung des Bodens zu ermöglichen.

Um die Analyseergebnisse rechtzeitig zu erhalten sind die Schürfen mit einem Vorlauf von mindestens 12 WT zum geplanten Aushub auszuführen.

Leistungsumfang:
- Oberboden/Pflaster abtragen, seitlich lagern
- Schürfe mit Separation und Aufhäufung unterschiedlicher Bodenschichten (Tragschichten, Auffüllungen, gewachsenes Erdreich etc.)
- Sicherung nach Schürfe (Abdecken oder Verfüllen

Tiefe Schürfe: bis ca. 3 m
Menge: 6,000 St

**08.004 Abtrag Oberboden**
Oberboden lösen, abtragen und laden.

Seitliches Lagern in Mieten oder Entsorgung gemäß gesonderter Position.

Die Fläche abzutragenden Bodens ist im Vorfeld vom AN gemeinsam mit dem AG festzulegen und vom AN vor Leistungsbeginn als Grundlage seines Aufmaßes auf dem Gelände abzustecken.

Leistungsbestandteile
- Absteckung Abtragsfläche
- Lösen Oberboden
- Abtragen Oberboden
- Laden

Zweck:  Baufeldfreimachung
Vorleistung:  Beräumung und Rodung
Folgeleistung: Baugrubenaushub

Bodenklasse: 1 gem. DIN 18300 (bis 2016)
Abtragsdicke: i. M. 30 cm
Menge: 110,000 m3

**08.005 Oberboden, <=BM-F0* entsorgen**
Oberboden, in gesonderter Position gelöst und geladen, transportieren einschl. Entsorgung nach AVV-Schlüssel.

Der AN erstellt vor Leistungsbeginn ein Aufmaß für die Leistung und lässt sich dieses vom AG als Vergütungsgrundlage bestätigen.

Leistungsbestandteile
- Transport
- Entsorgung oder Wiederverwendung
- ggf. anfallende Entsorgungsgebühr

Zweck:  Entsorgung des Oberbodens
Vorleistung:  Aushub und seitliche Lagerung
Folgeleistung: Baugrubenaushub

Bodenklasse: 1 gem. DIN 18300 (bis 2016)
Bodengruppe: 1-2 Oberboden, gem. DIN 18915
Bodenmaterial: bis BM-F0* (nach ErsatzbaustoffV)
Abfallschlüsselnummer: 17 05 04
Bodenklasse: 1 gem. DIN 18300 (bis 2016)
Auftragsdicke: i. M. 30 cm
Transportweg: < 50,00 m
Toleranz:  +/-3 cm

Aufmaß:  nicht gelöste Masse
Menge: 200,000 t

**08.006 Baugrubenaushub, Bodenklasse 3-4 (Homogenbereich Erd-2)**
Baugrubenaushub lösen einschließlich Laden.

Ggf. anfallende Entsorgungskosten oder Aufwand für seitliches Lagern in Mieten nach gesonderten Leistungspositionen.

Leistungsbestandteile
- Baugrubenaushub, profilgerecht
- Laden

Zweck:  Aushub für Baugrube mit Arbeitsräumen und geböschten Bereichen
Vorleistung:  Probenschürfe
Folgeleistung: Restaushub/Planum

Homogenbereich: Erd-2
Bodengruppe: siehe Baugrundgutachten
Bodenklasse: 3-4 leicht bis mittelschwer lösbare Bodenarten, gem.DIN 18300 (vor 2016)
Aushubtiefe: i. M.  120 cm unter OK Gelände
Abrechnung:  Rauminhalt gewachsener Boden
Menge: 450,000 m³

**08.007 Baugrubenaushub, Bodenklasse 3-4 (Homogenbereich Erd-4)**
wie vor, jedoch

Homogenbereich: Erd-4
Bodengruppe: siehe Baugrundgutachten

Aushubtiefe: i. M. 210 cm unter OK Gelände
Menge: 200,000 m³

**08.008 Entsorgung Bodenklasse 3-4, <=BM-F0***
Baugrubenaushub, gelöst und geladen in gesonderter Position, transportieren einschl. Entsorgung.

Der AN erstellt vor Leistungsbeginn ein Aufmaß für die Leistung und lässt sich dieses vom AG als Vergütungsgrundlage bestätigen.

Leistungsbestandteile
- Verbringen seitlich gelagerten Aushubs auf eine Verwertungs- und Entsorgungsanlage oder zur geordneten Weiterverwendung
- Entsorgungskosten

Zweck:  Entsorgung Aushubmaterial
Vorleistung:  Lösen und Laden
Folgeleistung: Baugrubenaushub

Auffüllung, rollig / Kies
Homogenbereich:  Erd-2/Erd-4
Bodengruppe: siehe Bodengutachten
Bodenklasse: 3-4 nach DIN 18300 (bis 2016)
Bodenmaterial: BM-F0* (nach ErsatzbaustoffV)
Abfallschlüsselnummer: 17 05 04
Aufmaß:  gewachsener Boden
Menge: 1000,000 t

**08.009 Baugrubenaushub, Bodenklasse 5-6 (Homogenbereich Erd-4)**
Baugrubenaushub lösen einschließlich Laden.

Ggf. anfallende Entsorgungskosten oder Aufwand für seitliches Lagern in Mieten nach gesonderten Leistungspositionen.

Leistungsbestandteile
- Baugrubenaushub, profilgerecht
- Grobplanum
- Laden

Zweck:  Aushub für Baugrube mit Arbeitsräumen und geböschten Bereichen
Vorleistung:  Oberbodenaushub
Folgeleistung: Restaushub/Planum
Homogenbereich: Erd-4
Bodengruppe: siehe Bodengutachten
Bodenklasse: 5-6 nach DIN 18300 (bis 2016)
Aushubtiefe:  i M. 300 cm unter OK Gelände
Abrechnung:  Rauminhalt gewachsener Boden
Menge: 100,000 m3

**08.010 Entsorgung Bodenklasse 5-6, <= BM-F0***
Baugrubenaushub, gelöst und geladen in gesonderter Position, transportieren einschl. Entsorgung.

Der AN erstellt vor Leistungsbeginn ein Aufmaß für die Leistung und lässt sich dieses vom AG als Vergütungsgrundlage bestätigen.

Leistungsbestandteile
- Verbringen seitlich gelagerten Aushubs auf eine Verwertungs- und Entsorgungsanlage oder zur geordneten Weiterverwendung
- Entsorgungskosten

Zweck:  Entsorgung Aushubmaterial
Vorleistung:  Lösen und Laden
Folgeleistung: Baugrubenaushub

Bodengruppe: siehe Bodengutachten

Bodenklasse: 5-6 nach DIN 18300 (bis 2016)
Bodenmaterial: <= BM-F0* (nach ErsatzbaustoffV)
Abfallschlüsselnummer: 17 05 04
Aufmaß:  gewachsener Boden
Menge: 180,000 t

**08.011 Zulage Aufhaldung nach Bodenklassen**
Zulge für den Mehraufwand der Aufhaldung von Aushubmaterial, getrennt nach Bodenklassen, gegenüber einer einheitlichen Aufhaldung.

Leistungsbestandteile:
- getrennte Aufhaldung je Bodenklasse
- Verlängerung des Verbringungswegs auf dem Grundstück um bis zu 50,00 m
- dauerhafte und wetterfeste, gut sichtbare Kennzeichnung der Halden nach Bodenklassen
- Abdeckung der Halden mit Schutzfolie gegen Auswaschung durch Regen

Abrechnung: gesamte Aushubmenge
Menge: 860,000 m3

**08.012 Mehraufwand Abgrabung Baumbereich**
*** Pauschalposition
Östlich des Abbruchbereiches steht ein zu erhaltenes Baumtrio.
Unterhalb der Krone darf nur nach händischer Sondierung mit kleinem Gerät die Böschung abgetragen werden, um keine Wurzeln zu beschädigen.

Diese Position umfasst den erhöhten Aufwand im gekennzeichneten Bereich (siehe Planung).

Menge: ca. 50 m³
Menge: 1,000 psch

**08.013 Mehraufwand höhere Abbruchkante Keller**
*** Pauschalposition
Die nördliche Kellerwand und die östliche Wand im Bereich mit dem zu schützenden Baumtrio soll nicht bis OK Bodenplatte Keller sondern ca. 1 m höher stehen bleiben.
Dies dient dazu, den Aushub und die Ausdehung des Böschungswinkels zu minimieren (Schutz Leitungstrasse im Norden und Baumwurzeln im Osten).

Diese Position umfasst den erhöhten Aufwand im gekennzeichneten Bereich (siehe Planung).

Menge: ca. 40 lfm
Menge: 1,000 psch

**08.014 Mehraufwand Erhalt Teilbereich Versorgungskanal und Sicherung Leitung**
*** Pauschalposition
Oberhalb des Versorgungskanals verlaufen zu erhaltene Elektroleitungen in einer Trassenbreite von ca. 1m.

Der Verlauf liegt mittig zwischen Aula und Hauptgebäude.
Im Bereich des Versorgungskanals sind in diesem Bereich Wände und Decke auf einer Länge von ca. 2 m zu erhalten.
zur Sicherung ist dieser Bereich des Kanals nach dem Freischneiden zu verfüllen.

Die Leitung ist im nördlichen Böschungsbereich auf eine Länge von ca. 30 m bis zur Verfüllung in der Position zu sichern.

Diese Position Umfasst die Aufwendungen für den Erhalt des Versorgungskanals und die Sicherung der Elektrotrasse entlang der nördlichen Baugrube.

Hinweis:
Die erforderlichen Schnitt- und Sägearbeiten am Kanal sind in einer gesonderten Position erfasst.
Menge: 1,000 psch

*Hinweis: \# SÄGEARBEITEN/ABMAUERN VERSORGUNGKANAL*

**08.015 Betonsägearbeiten, Wände und Decken**
Beton-/Stahlschnitte in Stb.-Wänden und Decken.
Abrechnung Schnitt nach geschnittener Bauteilstirnfläche.

Zweck: Trennung von Bauteilen
Vorleistung: Stb.-Bauteile bis C40/50
Folgeleistung: bauseitig
Schnitttiefe: bis max. 35 cm

Ausführungsort: Übergabe-Kanal Hauptgebäude zu Aula

Hinweis zur Abrechnung und Kalkulation:
Diese Position kommt nur beim Versorgungsschacht Aula/Hauptgebäude zur Anwendung.

Schnittarbeiten, die im Zuge der weiteren Abbrucharbeiten innerhalb des abzubrechenden Gebäudes ausgeführt werden, sind in die jeweilige Abbruchposition einzukalkulieren.
Dies umfasst auch die ggf.erforderlichen Schnittarbeiten im Bereich von zu erhaltenden Wandabschnitten.
Menge: 5,000 m2

**08.016 Abmauerrung Versorgungskanal**
*** Pauschalposition
Der Versorgungskanal ist in Flucht des der Wand des Bestandskellers mit Mauerwerk KS, 24 cm zu schließen.

Das Mauerwerk ist zum Bestand zu verankern und außenseitig bündig mit Mörtel MG3 beizuputzen.

Abschließend ist eine Abdichtung gemäß DIN 18533 für den Lastfall W1.2 mit Überlappung und ggf. Einlegen von Gewebe-/Dichtbändern nach Vorgabe Abdichtungssystem beim Materialübergang Abmauerung zu Bestand aufzubringen.

Öffnungsmaß (B x H): 1,5 x 1,4 m (ca. 2,1 m²)
Menge: 1,000 psch

*Hinweis: \### GESONDERTE ABFALLSTOFFE*
Der maschinelle Abbruch der Bauteile darf erst nach vollständiger Dekontamination und nach der Freigabe durch den Gutachter erfolgen.
Der Gutachter ist rechtzeitig (8 WT vorab) zu informieren, sobald ein finales Datum für den Rückbaubeginn festgelegt werden kann.

Zur einfacheren Kalkulation sind ergänzend Abfallstoffe einzeln ausgewiesen. Diese müssen bei der Hauptposition "Abbruch Aula" nicht mehr berücksichtigt werden.

*Hinweis: #KMF*

**08.017 Ausführungsbegleitende KMF-Separation**
Ausführungsbegleitende KMF-Separation
Ausführungs- bzw. rückbaubegleitende händische Separation diskret verbauter KMF-Dämmstoffe und Isolierungen während des maschinellen Abbruchs.

- u.a. vollflächig verbaute KMF-Dämmung im Bereich von Bauteilfugen zwischen den Gebäudeteilen etc.

Kalkulationsannahme:
200 kg
Menge: 200,000 kg

**08.018 Entsorgung, Dämmung KMF, AVV 170603**
Entsorgung von Reststoffen und Bauabfälle über die Nebenleistungen gem. VOB/C hinausgehend.

Leistungsbestandteile
- Entsorgung nach den landesrechtlichen Bestimmungen einschl. Entsorgungsnachweis als Vergütungsgrundlage,
- Gebühren der Verwertung/Entsorgung sind vom AN zu übernehmen und in den Einheitspreis einzurechnen.
- Containerestellung, Vorhaltung und Abtransport

Zweck: Entsorgung von gefährlichem,
 sortenreinen Dämmmaterialabfall
Abfallart: Mineralwolle KMF,
 Leitungsisolierung, Akustikdecken,
 Leichtbauwände
Abfallschlüssel: AVV 17 06 03
Menge: 200,000 kg

*Hinweis: \# PCB*

**08.019 Rückbau/Sortierung, PCB-haltiges Material Fassade, AVV 170902***
Rückbau, Sortieren von Reststoffen und Bauabfälle über die Nebenleistungen gem. VOB/C hinausgehend.

Vorgaben zum Rückbau:
PCB-haltiges Dichtmaterial aus den Fassadenfugen von Bauteil Aula mittels oszillierendem Messer demontieren. Abstemmen der Fugenflanken.
Die Gestellung, der Betrieb und die Betriebsstoffe eines Steigers oder einer Scherenbühne sind einzurechnen.
Die Bodenflächen sind mit OSB-Platten und Folie auszulegen, um herunterfallende Fugenbestandteile zu sichern.
Verpackung der PCB-haltigen Abfälle in Spannringfässern.

Leistungsbestandteile
- Anfallende Reststoffe und Schutt nach Abfallschlüssel (AVV) sortieren, laden

Zweck: Entsorgung von gefährlichem,
 sortenreinen Dämmmaterialabfall
Abfallart: Dichtungsfugen
Abfallschlüssel: AVV 17 09 02*

Kalkulationshinweis:
Die Entsorgung wird über eine gesonderte Position abgerechnet.
Menge: 100,000 m

**08.020 Entsorgung, PCB-haltiges Material Fassade, AVV 170902***
Rückbau, Sortieren und Entsorgung von Reststoffen und Bauabfälle über die Nebenleistungen gem. VOB/C hinausgehend.

Leistungsbestandteile
- Entsorgung nach den landesrechtlichen Bestimmungen einschl. Entsorgungsnachweis als Vergütungsgrundlage,
- Gebühren der Verwertung/Entsorgung sind vom AN zu übernehmen und in den Einheitspreis einzurechnen.
- Containerestellung, Vorhaltung und Abtransport

Zweck: Entsorgung von gefährlichem,
 sortenreinen Dämmmaterialabfall
Abfallart: Dichtungsfugen
Abfallschlüssel: AVV 17 09 02*

Hinweis:
Die Untersuchungen von Dichtungsmaterialien zeigten zum Teil deutlich erhöhte PCB-Konzentrationen. Die Grenzwerte der PCB-Richtlinie NRW werden überschritten.
Die Dichtungsmaterialien aus dauerelastischem Fugenmaterial sind vor dem Rückbau bzw. im Zuge der Sanierung zu demontieren. Diffusive Schadstoffeinträge in die umliegenden mineralischen Bauteile sind nicht auszuschließen.
Menge: 200,000 kg

*Hinweis: \# STAHLBETON MIT HOLZWOLLPLATTENANHAFTUNGEN*

**08.021 Rückbau/Sortierung Sandwichplatten/Fassadenfertigteilelemente**
Rückbau/Demontage von Fertigbetonplatten bzw. Waschbetonplatten in sandwichbauweise mit innenliegender Dämmschicht aus Holzwollleichtbauplatte (Attikakranz > siehe auch Fotodokumentation).

Aufbau:
Außenschale Beton: ca. 6 cm
Heraklithdämmung: ca. 6 cm
Innenschale Beton:  ca. 6 cm
Höhe:  ca. 2 m
Umfang Attika:  ca. 90 m

Hinweis:
Die Außenschale ist direkt auf die tragende Innenschale betoniert (mit der Heraklithdämmung als verlorener Schalung).
Der erhöhte Aufwand beim Rückbau ist einzukalkulieren.

Folgeleistung:  Entsorgung Material
Menge: 180,000 m²

**08.022 Entsorgung Sandwichplatten/Fassadenfertigteilelemente**
Demontierte Sandwichplatten/Fassadenplatten (Materialverbund aus Beton und Holzwolleleichtbauplatte) laden und einer geeigneten, externen Aufbereitungsanlage zuführen.
Die gewählte Entsorgungsanlage muss über die technische Ausstattung zur maschinellen Trennung von mineralischen Stoffen und Störstoffen verfügen (z.B. Prallmühle mit nachgeschaltetem Windsichter, Dichtetrennung o.ä.), um eine hochwertige Verwertung der Betonfraktion sicherzustellen. Die bloße Deponierung des ungetrennten Materials ist nicht zulässig.

Der AN hat vor Beginn der Maßnahme die Annahmestelle zu benennen und deren Eignung (Genehmigung zur Annahme und Aufbereitung von Verbundstoffen) nachzuweisen.
Die erfolgte ordnungsgemäße Entsorgung ist durch Wiegescheine und Bestätigung der Anlage über die stoffliche Trennung zu belegen.
Menge: 40,000 t

*Hinweis: \# HOLZ*

**08.023 Sortierung/Entsorgung, Holz, AVV 170201**
Sortieren und Entsorgung von Reststoffen und Bauabfälle über die Nebenleistungen gem. VOB/C hinausgehend.

Leistungsbestandteile
- Anfallende Reststoffe und Schutt nach Abfallschlüssel (AVV) sortieren, laden
- Entsorgung nach den landesrechtlichen Bestimmungen einschl. Entsorgungsnachweis als Vergütungsgrundlage,
- Gebühren der Verwertung/Entsorgung sind vom AN zu übernehmen und in den Einheitspreis einzurechnen.
- Containerstellung, Vorhaltung und Abtransport

Zweck: Entsorgung von nicht gefährlichem,
 sortenreinen Bauholzabfall
Abfallart: Holz A IV der Konstruktionshölzer der Dachflächen sowie behandelte Holzmassen.
Abfallschlüssel: AVV 17 02 04*
Menge: 20,000 t

*Hinweis: \# GRÜNFLÄCHEN*

**08.024 Stümpfe/Wurzeln von Sträuchern, Hecken roden + entsorgen, AVV 200201**
Baufeldfreimachung durch Rodung von Stümpfe/Wurzeln von Sträuchern, Hecken, Kleinbäumen u. ä. einschl. Wurzelwerk, in Einzelflächen sowie Entsorgung nach AVV-Schlüssel 200201.
Abrechnung nach m2 Abtragsfläche.

Leistungsbestandteile
- Stümpfe
- Wurzelfreimachung bis 50 cm tief
- Zerkleinern
- Laden und Verbringen auf eine Verwertungs- und Entsorgungsanlage

Zweck:  Baufreiheit
Stammdurchmesser: bis 10 cm (gemessen 1,00 m über
 GOK)
Höhe: bis 1,00 m

Anwendungsort: Baufeld

Hinweis:
Die Rodung wurde bereits Anfang 2026 durchgeführt.
Menge: 200,000 m2

**08.025 Wurzelwerk/-stock roden + entsorgen, Ø<80cm, AVV 200201**
Wurzelwerk und -stock roden Stammdurchmesser < 80 cm einschl. Entsorgung nach AVV-Schlüssel 200201.

Leistungsbestandteile
- Zerkleinern
- Laden und Verbringen auf eine Verwertungs- und Entsorgungsanlage
- Verwenden des Belegs über Abfuhr und Annahme des Abfalls das Übernahmescheinformular
- Einholen einer Bestätigung der Containerfüllung vor Abfuhr von der Bauleitung (Vergütungsanspruch)

Zweck:  Baufreiheit
Vorleistung:  z. B. Baufeld Sperrmüll beräumen
Folgeleistung: z. B. Oberboden abtragen

Anwendungsort: Baufeld

Hinweis:
Die Fällung der Bäume wurde bereits Anfang 2026
durchgeführt.
Menge: 7,000 St

*Hinweis: \# HOFFLÄCHE, ERDARBEITEN*

**08.026 Rückbau und Lagerung Schachtringe**
*** Pauschalposition
Im Bereich der Baugrube liegen 2 Revsisionschächte DN 1000.

Leistungsbestandteile
- Rückbau der Schachtringe im Zuge der Baugrubenerstellung
- Lagerung Schachtringe zum Wiedereinbau
- Sichern der Schachtköpfe gegen Abstrurz und Eindringen von Fremdstoffen

Zweck: Baufeldfreimachung
Folgeleistung: Neuerrichtung oder Überlassung
Menge: 1,000 psch

**08.027 Abbruch/Sortieren Pflaster**
Komplettabbruch Hoffläche mit Pflaster und allem Außenmobiliar einschl. Sortieren und Transport
Abrechnung in m2 Fläche Hof. Unterbau und Pflaster sind zu trennen.
Nicht Bestandteil dieser Leistung sind sämtliche gefährlichen Stoffe und einzeln ausgewiesene Leistungen (s. gesonderte Positionen).

Leistungsbestandteile
- Pflasterbelag Beton inkl. Unterbau (bis 30 cm)
- Randsteine, Einfassungen
- Außenmobiliar (2 x Blumenkübel Beton)

Zweck: Baufeldfreimachung
Folgeleistung: Neuerrichtung oder Überlassung

Kalkulationshinweis:
Die Entsorgung wird über eine gesonderte Position abgerechnet.
Menge: 130,000 m²

**08.028 Entsorgung Pflaster**
Sortieren und Entsorgung von Reststoffen und Bauabfälle über die Nebenleistungen gem. VOB/C hinausgehend.

Leistungsbestandteile
- Entsorgung nach den landesrechtlichen Bestimmungen einschl. Entsorgungsnachweis als Vergütungsgrundlage,
- Gebühren der Verwertung/Entsorgung sind vom AN zu übernehmen und in den Einheitspreis einzurechnen.
- Containerstellung, Vorhaltung und Abtransport

Zweck: Entsorgung von nicht gefährlichem,
 sortenreinen Pflastermaterial
Abfallart: Stoffgemische aus mineralischen Abfällen
Abfallschlüssel: AVV 17 01 01
Menge: 25,000 t

**08.029 Entsorgung Pflasterunterbau**
Sortieren und Entsorgung von Reststoffen und Bauabfälle über die Nebenleistungen gem. VOB/C hinausgehend.
Entsorgung von Pflasterunterbau/ Tragschichtmaterial Belastungen bis RC 2 (EBV).

Leistungsbestandteile
- Entsorgung nach den landesrechtlichen Bestimmungen einschl. Entsorgungsnachweis als Vergütungsgrundlage,
- Gebühren der Verwertung/Entsorgung sind vom AN zu übernehmen und in den Einheitspreis einzurechnen.
- Containerstellung, Vorhaltung und Abtransport

Zweck: Entsorgung von mineralischen  Baustellenabfällenl
Abfallart: Stoffgemische aus mineralischen Abfällen
Abfallschlüssel: AVV 17 01 01
Menge: 70,000 t

**08.030 Bims-, Gasbeton bis RC3 (<DK I)**
Separierte Bims-, Gasbeton und sonstige nicht verwertbare
mineralischen Abfälle verladen, transportieren und entsorgen (RC3 bzw. unter DK I)
Menge: 5,000 t

**08.031 Zulage DK I**
Zulage zu den Komplettabbruchpositionen für die Bauschuttentsorgung von z.B. teerhaltigem Beton, Bims, Ziegel oder sonstig verunreinigten Bauschutt, inkl. Entsorgung auf einer Deponie der Klasse DK-I (PAK bis 1000 mg/kg, MKW 4000 mg/kg).
Menge: 5,000 t

**08.032 Auffüllung bis BM-F2 entsorgen**
Auffüllung aus gemischtkörnigem Boden mit bodenfremden
Bestandteilen >10 Gew.-% und Belastungen bis Materialklasse
BM-F2 der Ersatzbaustoffverordnung verladen,
transportieren und entsorgen.
Menge: 100,000 t

**08.033 Auffüllung BM-F3 entsorgen**
Auffüllung aus gemischtkörnigem Boden mit bodenfremden Bestandteilen >10 Gew.-% und Belastungen der Materialklasse BM-F3 der Ersatzbaustoffverordnung  verladen, transportieren und entsorgen.
Menge: 50,000 t

**08.034 Auffüllung DK-I entsorgen**
Auffüllung aus gemischtkörnigem Boden mit bodenfremden Bestandteilen >10 Gew.-% und Belastungen der Deponieklasse DK-I verladen, transportieren und entsorgen.
Menge: 25,000 t

**08.035 Auffüllung DK-II entsorgen**
Auffüllung aus gemischtkörnigem Boden mit bodenfremden Bestandteilen >10 Gew.-% und Belastungen der Deponieklasse DK-II verladen, transportieren und entsorgen.
Menge: 25,000 t

**08.036 Anfüll-Liefermaterial BM-0**
Lieferung und Einbau tragfähiges, verdichtungs- und versickerungsfähiges Bodenmaterial AN-seitig.

Leistungsbestandteile
- Lieferung Bodenmaterial
- Einbau
- lagenweise Verdichtung
- Grobplanum

Zweck:  Wiederanfüllung als Ersatz für nicht
  zum Wiedereinbau geeignetes
  Bodenmaterial
Vorleistung:  Aushub
Folgeleistung: Freianlagen
Einbau als:  Fundament- und Baugrubenwiederanfüllung

Material
Bodenklasse: 3-4 nach DIN 18300 (bis 2016)
Bodengruppe: gemischt- und feinkörnige Böden
  gem. DIN 18196
Verdichtungsfähig: > 100 % Proctordichte
Versickerungsfähig: k > 10^-4 m/s nach DIN 18130
Bodenmaterial: BM-0 (nach ErsatzbaustoffV)
Menge: 1500,000 m3

**08.037 Lastplattendruckversuch**
Prüfungen zur Ermittlung der Verdichtungs- bzw. Tragfähigkeitswerte.

Prüfart:  Lastplattendruckversuch
Prüfziel:  Verdichtungsgrad DPr.>= 100 %
Prüfdichte:  1 Nachweis je 100,00 m2
  Gründungsfläche
Prüfer:  Baugrundgutachter im Auftrag AN
Protokolle:  3-fach und als PDF

Abrechnung: Je Nachweis, jedoch nicht mehr als 1x je angefangene 100,00 m2 Gründungsfläche.
Menge: 4,000 St

### Titel 09 Stundenlohnarbeiten, Sonstiges

*Hinweis: #ARBEITEN AUF BESONDERE ANORDNUNG*
Nachfolgende Positionen werden nur auf besondere Anordnung der Objektüberwachung ausgeführt.

**09.001 Stundensatz Facharbeiter**
Stundenlohnarbeiten für Facharbeiter, Spezialfacharbeiter, Vorarbeiter und jeweils Gleichgestellte. Leistung nach besonderer Anordnung des Auftraggebers. Nachweis und Anmeldung gemäß VOB/B.
Menge: 25,000 h

**09.002 Stundensatz Werker/Helfer**
Stundenlohnarbeiten für Werker, Fachwerker und jeweils Gleichgestellte. Leistung nach besonderer Anordnung des Auftraggebers. Nachweis und Anmeldung gemäß VOB/B.
Menge: 25,000 h

**09.003 Stundensatz Bagger bis 30t**
Stundensatz Bagger bis 30 t mit Wechseleinrichtung inkl. Bedienpersonal.
Leistung nach besonderer Anordnung des Auftraggebers. Nachweis und Anmeldung gemäß VOB/B.
Menge: 25,000 h
